# Sanierung Hallenbad Burghausen
Angebotsaufforderung (GAEB DA XML 3.2, DA83)
Währung: EUR
Erstellt mit: AVAPLAN, 06.03.2026

## 1. OBJEKTBESCHREIBUNG
Die Stadt Burghausen beabsichtigt Teilbereiche des bestehenden Hallenbades umfassend zu sanieren.
Die hierfür erforderlichen Zimmererarbeiten sind im folgenden Leistungsverzeichnis beschrieben.

Baustellenanschrift:
Hallenbad Burghausen
Franz-Alexander-Straße 25
84489 Burghausen

Luftbild mit Markierung des Sanierungsumfanges:
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
Die Zufahrt erfolgt über die Franz-Alexander-Straße, über den Parkplatz sowie über die gepflasterte Zugangsstraße zum Hallenbad (Weg der bisherigen Anlieferung des Hallenbades)

Sanierung Hallenbad Burghausen  Projektbeschreibung
Das Hallenbad Burghausen wurde im Jahr 1970 erbaut und im Jahr 2003 durch einen Erlebnisbereich mit Sauna erweitert.
Im Rahmen der aktuellen Sanierungsmaßnahme werden nun umfassende Modernisierungen im ursprünglichen Hallenbad von 1970 durchgeführt.

Umfang der Sanierungsmaßnahme
Folgende Bereiche des Altbaus sind von der Sanierung betroffen:
- Badehalle mit 50-Meter-Becken
- Sprunghalle mit Becken und Sprunganlage
- Umkleidebereiche EG, sowie die Räumlichkeiten der Bäderverwaltung
- Personalbereiche im Untergeschoss
- Technikkeller des Altbaus
Nicht im Sanierungsumfang enthalten
- Der Erlebnisbadbereich mit Sauna (Erweiterung von 2003)
- Der Freibadbereich, einschließlich des im Jahr 2019 errichteten Sole-Freibeckens
Betrieb während der Bauzeit
- Die Saunaanlage bleibt während der gesamten Bauzeit geöffnet.
- Das Freibad ist in den Sommermonaten weiterhin nutzbar.
Zugang und Besucherführung
Der Besucherzugang erfolgt während der Bauzeit über einen Weg entlang des Wacker-Stadions, westlich der Baustellengrenze.

## 2. BIETERERKLÄRUNG UND AUFSTELLUNG DER PLANBEILAGEN
BIETERERKLÄRUNG
Der Bieter erklärt mit seiner Unterschrift, dass

1. er sich bezüglich Leistungsumfang, Planung und Ausführung umfassende und vollständige Klarheit über alle maßgeblichen Umstände verschafft hat

2. er sämtliche nachfolgenden Unterlagen, Bedingungen und Beschreibungen als Angebotsbestandteil anerkennt.

3. eigene Lieferungs-, Zahlungs-, Gewährleistungs- und sonstige Bedingungen, soweit sie in Widerspruch zu dieser Ausschreibung stehen, nicht gelten.

4. er technisch und wirtschaftlich in der Lage ist die ausgeschriebene Leistung zu erbringen und vergleichbare Bauvorhaben bereits erfolgreich durchgeführt hat.

5. er die Gefahr für den Untergang der Leistung bis zur Abnahme durch den Bauherrn trägt, soweit sie nicht durch die Bauleistungsversicherung übernommen wird (ausgenommen im Falle höherer Gewalt).

6. er den Auftraggeber von allen Ansprüchen freistellt, die Dritten oder Beschäftigten des Auftraggebers aus einer Verletzung der vertraglichen Verpflichtungen erwachsen.

7. er keinerlei Schadensersatzansprüche bzw. Forderungen bezüglich der Ausarbeitung des Angebotes ableitet, falls die Maßnahme, aus welchem Grunde auch immer, nicht realisiert wird.

## 3. WEITERE BESONDERE VERTRAGSBEDINGUNGEN
3. WEITERE BESONDERE VERTRAGSBEDINGUNGEN
(ergänzend zu "Besondere Vertragsbedingungen" Formblatt 214.H)

3.1 Bauleistungsversicherung
Der Auftraggeber wird eine Bauleistungsversicherung gegen unvorhergesehene Beschädigung oder Zerstörung der Bauleistungen abschließen, soweit diese nicht infolge mangelhafter oder vertragswidrigen Ausführung entstanden ist.
Der Auftragnehmer übernimmt die auf ihn entfallenden Kosten in Höhe von 0,2 % seiner Netto- Gesamt- abrechnungssumme. Der Betrag wird von der Schlussrechnung einbehalten.
Im Versicherungsfall hat die betroffene Firma den Selbstbehalt pro Schadensfall von 500,00 Euro zu begleichen.
Der Auftragnehmer kann aus der Mitversicherung in der Bauwesensversicherung gegenüber dem Auftraggeber keine Rechte und Forderungen herleiten.

3.2 Baustrom, Bauwasser
Der Rohbauunternehmer (Baumeister) richtet ausreichend dimensionierte zentrale Entnahmestellen für Wasser und Strom im und am Rohbau ein. Die Installation der individuell erforderlichen Verlängerungsleitungen und Kabel zu den einzelnen Arbeitsstellen obliegt den einzelnen Auftragnehmern.
Die anfallenden Energie- und Wasserkosten übernimmt der Auftraggeber, dies ist bei der Kalkulation zu berücksichtigen.

3.3 WC-Anlage
Die ebenfalls vom Rohbauunternehmer für die Durchführung seiner Arbeiten erstellte WC-Anlage wird den Nachfolgeunternehmern zur Benutzung kostenlos zur Verfügung gestellt.
Hinweis für den Rohbauunternehmer zu 4.2 und 4.3:
Vergütung siehe Titel Baustelleneinrichtung.

3.4 Rechnungen (§14 VOB/B)
(1) Alle Rechnungen sind bei dem mit der Bauüberwachung beauftragten Architekten/ Ingenieurbüro
bzw. Fachplaner 3-fach in Papierformat einzureichen.
Die notwendigen Rechnungsunterlagen (z.B. Mengenberechnungen, Abrechnungszeichnungen,Handskizzen) sind 2-fach einzureichen.

(2) Rechnungen sind kumulierend zu erstellen, d.h. jede Abschlags- bzw. Schlussrechnung
muss die gesamte bis dahin geleistete Leistung enthalten.
Abschlagsrechnungen müssen nach den tatsächlich ausgeführten Leistungen und
prüfbaren Aufmaßen aufgestellt und eingereicht werden.

3.5 Nachtragsangebot (zu §2 Nr.5 und 6 VOB/B)
(1) Für nicht im Angebot enthaltende oder geänderte Leistungen sind rechtzeitig, vor Ausführung der Leistung, schriftlich Nachtragsangebote bei der Objektüberwachung einzureichen. Nachtragsangebote haben in jedem Fall neben den Einheitspreisen auch die zugehörigen Materialpreise zu enthalten.
(2) Bei Nachtragsangeboten ist zu jeder Einzelposition eine detaillierte Kalkulation
aufzustellen, aus der Material-, Geräte- und Lohnkosten sowie der Mittellohn und die
Zuschlagssätze ersichtlich sind.
(3) Nachtragsangebote sind der Reihenfolge nach fortlaufend (N1,N2 usw.) durchzunummerieren. Die einzelnen Positionen sind entsprechend (N1.1,N1.2 usw.) zu benennen.

3.6 Ausführungsunterlagen des Auftraggebers
Die für die Ausführung benötigten Pläne und Unterlagen erhält der AN nach
Auftragserteilung ausschließlich in digitaler Form vom bauleitenden Architekten /
Projektanten als PDF/DWG Dateiformat über die Plattform des Betreibers "PPM-Engineering".
Der Download der Unterlagen über die Plattform und deren Bedienung wird nicht gesondert vergütet.

3.7 Ausführungsunterlagen des Auftragnehmers
(1) Sämtliche Ausführungs-, Detail- und Montagepläne, technische Beschreibungen u.ä.,
die der AN zu fertigen hat, sind in Abstimmung mit dem Architekten und den
Fachingenieuren zu erstellen. Diese Ausführungsunterlagen müssen vor Beginn der
Fertigung freigegeben werden.
(2) Der AN hat seine Zeichnungen unentgeltlich in 2-facher Ausfertigung dem Architekten
und/oder Fachplaner zur Prüfung vorzulegen, worauf diese in 1-facher Ausfertigung als
Korrekturexemplar bzw. mit Freigabe- und Genehmigungsvermerk an den AN zurückgegeben werden.
Grundsätzlich darf nur nach freigegebenen Plänen gearbeitet werden. Die Haftung des
AN für die Richtigkeit und Vollständigkeit der von ihm erstellten Ausführungsunterlagen
wird durch die Genehmigung des Architekten und/oder Fachplaners nicht eingeschränkt.
(3) Die Pläne sind der freigebenen Stelle mindestens 14 Tage vor benötigter Freigabe zur Verfügung zu stellen.

3.8 Baustellenbesprechung (Bauleitungs- Jour fixe)
Der Auftragnehmer ist während seiner gesamten Ausführungszeit sowie 4 Wochen vor
Ausführungsbeginn und während der Ausführung der Werk- & Montageplanung verpflichtet,
an den wöchentlich stattfindenden Baustellenbesprechungen teilzunehmen.
Ist eine Teilnahme im Einzelfall nicht möglich, so ist dies dem Auftraggeber mit Angabe von Gründen schriftlich mindestens zwei Tage
vor dem Besprechungstermin mitzuteilen.
Die wöchentlichen Besprechungen dauern in der Regel 2-3 Stunden und werden vor Ort abgehalten.
Online-Besprechungen sind seitens Auftraggeber nicht gewünscht.

3.9 Bautafel, Werbung
Das Aufstellen eigener Firmentafeln und sonstiger Werbung ist unzulässig.

3.10 Schutt und Müllbeseitigung
Die Bauleitung behält sich das Recht vor, eine mindestens wöchentliche Reinigung der
Baustelle von Müll und Bauschutt zu verlangen. Kommt der Unternehmer dem nicht nach
wird er maximal zweimal aufgefordert, seinen Bauschutt und Müll von der Baustelle zu
entsorgen.
Kommt der Unternehmer auch nach zweimaliger Aufforderung dieser Verpflichtung nicht
nach, hat die Bauleitung das Recht, einen Dritten mit der Beseitigung des Baumülls auf
Kosten des Auftragnehmers zu beauftragen. Die angefallenen Kosten werden dem
Auftragnehmer von der Schlussrechnung abgezogen.
Die Baustellenabfälle sind gemäß der Abfallwirtschaftssatzung des Landkreises Altötting
getrennt zu lagern und über private Entsorgungsunternehmen zu entsorgen bzw. der
stofflichen Wiederverwertung zuzuführen.

3.11 Vertreter des AN
(1) Der AN hat über die gesamte Bauzeit hinweg einen bevollmächtigten Vertreter zu
benennen und zu stellen und zur Verfügung des AG und der Objektüberwachung zu halten.
Dieser Vertreter muss fachkundig und als verantwortlicher Bauleiter u.a. berechtigt sein,
Weisungen in Empfang zu nehmen und auszuführen. Er hat an den wöchentlichen
Baubesprechungen (2-3 Stunden je Woche, vor Ort - nicht digital) teilzunehmen.
(2) Vom AN ist ein Baustellentagebuch im Durchschreibeverfahren zu führen und der
Objektüberwachung wöchentlich zur Baubesprechung unaufgefordert vorzulegen.
Darin ist die erbrachte Bauleistung zu beschreiben, sowie Bericht über Baufortschritt,
Verzögerungen, besondere Vorkommnisse, Abnahme und Abschluss der Arbeiten,
sowie die Zahl der am Bau Beschäftigten u.ä. zu erstatten.

3.12 Ausführungsfristen
Der AN hat 4 Wochen vor Ausführungsbeginn einen Terminplan im Rahmen der im
Bauzeitenplan vorgegebenen Fristen für die Ausführungszeiten der einzelnen Tätigkeiten
des eigenen Gewerkes zu erstellen, mit der Objektüberwachung abzustimmen und zu
übergeben.
Dieser Ausführungs-Feinterminplan hat die vertraglich zur Verfügung stehenden
Ausführungszeiten und die Vorleistungsvoraussetzungen der anderen Gewerke zu
berücksichtigen. Er ist mind. alle 2 Monate dem tatsächlichen Baustellenablauf über einen Soll/Ist Vergleich
anzupassen und fortzuschreiben.

3.13 Vertragsstrafen (§ 11 VOB/B)

3.13.1 Der Auftragnehmer hat bei Überschreitung der gemäß Formblatt 214.H als Vertragsfrist vereinbarten Einzelfristen oder der Frist für die Vollendung als Vertragsstrafe für jeden Werktag des Verzugs zu zahlen:
0,1  Prozent der tatsächlichen Abrechnungssumme ohne Umsatzsteuer; Beträge für angebotene Instandhaltungsleistungen bleiben unberücksichtigt. Die Bezugsgröße zur Berechnung der Vertragsstrafe bei der Überschreitung als Vertragsfrist vereinbarten Einzelfristen ist der Teil dieser Abrechnungssumme, der den bis zu diesem Zeitpunkt vertraglich zu erbringenden Leistungen entspricht.

3.13.2 Die Vertragsstrafe wird auf insgesamt 5,0 Prozent  der tatsächlichen Abrechnungssumme (ohne Umsatzsteuer) begrenzt. Bei der Überschreitung von als Vertragsfrist vereinbarten Einzelfristen ist die Vertragsstrafe auf den in Satz 1 genannten Prozentsatz des Teils der Auftragssumme (ohne Umsatzsteuer) begrenzt, der den bis zu diesem Zeitpunkt vertraglich zu erbringenden Leistungen entspricht.

3.13.3 Verwirkte Vertragsstrafen für den Verzug wegen Nichteinhaltung als Vertragsfrist vereinbarter Einzelfristen werden auf eine durch den Verzug wegen Nichteinhaltung der Frist für die Vollendung der Leistung verwirkte Vertragsstrafe angerechnet.

- Ende der weiteren besonderen Vertragsbedingungen-

## 4. VORBEMERKUNGEN TROCKENBAUARBEITEN
1. Baustelleneinrichtungsplan
Innerhalb von 10 Tagen nach Auftragserteilung ist vom Auftragnehmer ein detaillierter Baustelleneinrichtungsplan vorzulegen, eine gesonderte Vergütung hierfür erfolgt nicht. Der Baustelleneinrichtungsplan ist in Papier- und PDF-Format vorzulegen.

2. Gerüste
Alle Sicherheitseinrichtungen die für die Erstellung der beauftragten Leistungen nötig sind, müssen vom Bauunternehmer erstellt und vorgehalten werden.Diese sind in die Einheitspreise einzukalkulieren. Absturzsicherungen sind gemäß den Vorschriften der Berufsgenossenschaften zu erstellen und zu unterhalten.

Gemeinsam genutzte Sicherheitseinrichtungen (Absturzsicherungen und Gerüste) die für Nachfolgehandwerker vorgehalten werden müssen, werden gesondert vergütet.

Bauseitig wird ein Raumgerüst für die Arbeiten an der Decke der Sprunghalle bereitgestellt.
Das Gerüst zur Ausführung der Montagen im Bereich der Decke der Badehalle ist unter Position 01.0070 (Fahrbare Arbeitsbühne) beschrieben.
Alle sonstigen vom Auftragnehmer benötigten Gerüste und Montagehilfen für die Ausführung der restlichen Positionen ist bei der Bildung der Einheitspreise zu berücksichtigen.

3. Abrechnung
Die Abrechnung erfolgt nach Zeichnung und gemeinsamem Aufmaß, alle unter Gelände liegenden oder später nicht mehr sichtbaren und zugänglichen
Bauteile müssen laufend nach Fertigstellung aufgemessen und von der Bauleitung abgezeichnet werden.

4. Bautagebuch
Es ist ein Bautagebuch zu führen, aus dem die Tätigkeit am jeweiligen Tag an der Baustelle, die Anzahl der dort Beschäftigten, der Maschineneinsatz sowie eventuelle Besonderheiten des Bauablaufes hervorgeht.
Das Bautagebuch ist durchzunummerieren und auf Verlangen der Bauleitung, spätestens jedoch zum Wochenende unaufgefordert vorzulegen.
Das Vorliegen des vollständigen Bautagebuches beim Einreichen der Schlussrechnung ist Voraussetzung für die Prüfung derselben.
Auf die Abgabe des Bautagebuches wird aus Gründen der Gewährleistung und der Dokumentation größter Wert gelegt!
Die Führung des Bautagebuches ist eine Nebenleistung und wird nicht gesondert vergütet.

5. Nebenleistungen
ergänzend zu den Nebenleistungen der VOB werden folgende Leistungen
nicht gesondert vergütet, und sind in die Einheitspreise einzukalkulieren
sofern nicht gesonderte Positionen dafür vorgesehen sind:
-Das Beleuchten der Baustelle, die Beschilderung und Absicherung derselben für die Dauer der Arbeiten.
-Anlegen, unterhalten und sichern von Achsen und Höhenfestpunkten je Gebäudeteil und Geschoß.
-Alle Arbeiten zur Vermessung und Einmessung der eigenen Leistungen, sofern keine Position ausgewiesen wird.

8. Hubböden
Die bestehenden Hubböden werden im Zuge der Baumaßnahme nicht demontiert und nach Fertigstellung wieder in Betrieb genommen.
Während der Montagearbeiten ist darauf zu achten, dass die Hubboden-Konstruktion nicht beschädigt oder belastet wird.
Maximal zulässige Belastung der Hubböden: 200 kg / m²

9. Maximale Deckenbelastung, Beckenumgang
Im Baubetrieb sind die zulässigen Lasten auf der Decke über dem Untergeschoß (Beckenumgang), wenn der Bodenbelag bereits abgebrochen wurde:
150 kg / m² (Belag) + 500 kg / m² (Nutzlast) = 650 kg / m² (6,5 kN / m²)

10. Bewitterungsschutz
Jegliche Holzbauteile sind während dem Transport, der Montage und bis zur Ausführung der Notabdichtung mit einem Bewitterungsschutz zu versehen. Dies ist bei der Bildung jeglicher Einheitspreise zu berücksichtigen.

11. Korrosionsklasse
Die gesamten Bauteile müssen mindestens in der KORROSIONSKLASSE C5 ausgeführt werden.

## Trockenbau & Raumakustik
EP-Anteile: Löhne; Stoffe; Geräte; Sonstige

### Abschnitt 1 BAUSTELLENEINRICHTUNG & ARBEITSVORBEREITUNG

*Hinweis: Technische Vorbemerkungen Sicherheits-u. Baustelleneinrichtung*
Allgemeines
Es gelten jeweils die Normen und Regeln in der zum Vertragsschluss gültigen Fassung einschließlich der Änderungen, Berichtigungen und Beiblätter.
Soweit in der Leistungsbeschreibung auf Technische Spezifikationen, z.B. nationale Normen,mit denen Europäische Normen umgesetzt werden, europäische technische Zulassungen, gemeinsame technische Spezifikationen, internationale Normen, Bezug genommen wird, werden auch ohne den ausdrücklichen Zusatz: "oder gleichwertig", immer gleichwertige Technische Spezifikationen in Bezug genommen.

Angaben zur Ausführung
Baustelleneinrichtung auf Grasnarbe oder Humus ist nicht gestattet. Die Kronen- und Wurzelbereiche von evtl. vorhandenen Bäumen sind frei zu halten. Das gilt auch für Materiallagerungen.
Werden durch die Baustelleneinrichtung Rechte Dritter - insbesondere von Nachbarn - für die Dauer der Bauarbeiten oder vorübergehend und kurzfristig beeinträchtigt, ist der Bauherr oder die Bauleitung unverzüglich zu informieren.
Das gilt auch im Zweifel über das Vorliegen von Rechten oder bei zu vermutenden Beeinträchtigungen bzw. bei Beschädigung vorhandener Bauwerke oder Bauteile.
Der Auftragnehmer ist verpflichtet, die erforderlichen Maßnahmen zum Schutz vor Winterschäden zu treffen. Dazu gehört auch die ggf. erforderliche Kontrolle der Baustelle, insbesondere der Schutz der Messeinrichtungen unabhängig von deren Rechtsträgerschaft.
Beim Abbau der Baustelleneinrichtung ist zu beachten:
Der Auftraggeber ist über den beabsichtigten Abbau der Baustelleneinrichtung oder von wesentlichen Teilen derselben zu informieren.

Beim Abbau der Baustelleneinrichtung ist zu beachten:
- Nicht mehr benötigte Teile der Baustelleneinrichtung sind unverzüglich zu entfernen.
- Nach Abbau der Baustelleneinrichtung sind das dafür benötigte Gelände bzw. die genutzten baulichen Anlagen und Gebäude in den ursprünglichen Zustand zu versetzen, soweit technisch möglich und falls nichts anderes vereinbart ist.
Werden öffentliche Flächen über das vorgesehene Maß hinaus (zeitlich oder räumlich) auf Veranlassung des Auftragnehmers in Anspruch genommen, hat dieser die entsprechende Abstimmung mit den Behörden vorzunehmen (z.B. Sondernutzungserlaubnis nach StVO) und die erhöhten Gebühren zu tragen.

**1.10 Baustelleneinrichtung**
*** Pauschalposition
Einrichten, Vorhalten über die gesamte Bauzeit sowie Räumen der Baustelle und Wiederherstellung des Geländes einschl. Entfernung von Fundamenten und Verunreinigungen, mit folgenden in den Pauschalpreis
einzurechnenden Leistungen:
- Herrichten der erforderlichen Lager und Arbeitsplätze
- Bereitstellen, Unterhalten und Entfernen von Aufenthalts-, Lager- und Sanitärräumen für das eigene Baustellenpersonal nach den Richtlinien des Arbeitsstättengesetzes.
- Das Erstellen und Wiederentfernen von provisorischen Zufahrten, Rampen, verschließbaren Zugängen usw., soweit es für den reibungslosen Baustellenbetrieb nötig ist.
- Auf- und Abbau aller zur Durchführung der im nachstehenden Angebot beschriebenen Arbeiten und Leistungen den erforderlichen Maschinen, Hebezeuge und Geräte mit Vorhalte- und Reparaturkosten sowie deren An- und Abtransport.
- Lohn- und Personalkosten
- Das Aufbauen, Vorhalten und Abbauen von Gerüsten, deren Arbeitsbühnen nicht höher als 2 m über Oberkante Fußboden liegen, soweit diese zur fachgerechten Durchführung der nachstehenden Arbeiten notwendig sind.
- alle sonstigen Kosten, die der Auftragnehmer zur ordnungsgemäßen Durchführung der Bauaufgabe zu erbringen hat
- ebenso sind die Nachbargrundstücke an der Grenze absolut zuverlässig und unfallsicher für die gesamte Bauzeit bis zur Übergabe zu schützen.
- Maßgeblich sind ebenso die Forderungen des Ordnungsamtes, der Bauberufsgenossenschaft und sonstiger mitwirkender Behörden, Amtsstellen und Körperschaften.
- Leistungen, die der Auftraggeber über die oben definierten Bereiche hinaus fordert, sind in den nachfolgenden Einzelpositionen beschrieben und werden gesondert vergütet.

Planreferenz:
Nr. 555  Übersicht Baustelleneinrichtung
Nr. 556  Bauphasen
Menge: 1,000 psch

**1.20 Werk- & Montageplanung**
*** Pauschalposition
Werk- & Montageplanung für die ausgeschriebenen Leistungen:

Anfertigung von Werkstattzeichnungen sowie eines Verlegeplanes in übersichtlicher und prüffähiger Form.
Vorlage zur Prüfung und Freigabe beim Architekten 2-fach in Papierform und digital mind. 6 KW nach Auftragsvergabe.

Zur Leistung der Werkstattplanung gehören auch ergänzende Detailnachweise von untergeordneten Verbindungsmitteln und die Anpassung einzelner Details an Sondersituationen in Analogie zu den übergebenen Grundsatzdetails. Ebenso sind sämtliche notwendigen Verwendungsnachweise hinsichtlich der Konstruktion der Bauteile gem. Brandschutzkonzept durch den Auftragnehmer zu erbringen.

Der Verlegeplan enthält folgende Informationen: Einteilung der Elemente, Verlegerichtung, Randabschlüsse, Unterkonstruktion, Darstellung der wichtigen Elementdetails, Verbindungsmittel, Elementnummerierung, Bemassung für den Abbund der Elemente.

Es sind sämtliche für die Konstruktion relevanten Rohbaumaße vom Bieter eigenverantwortlich am Bau zu prüfen und seine Leistungen zugrunde zu legen.
Maßabweichungen, welche die DIN-Toleranzen überschreiten, sind durch den Auftragnehmer vor der Ausführung schriftlich anzuzeigen.
Menge: 1,000 psch

**1.30 Statische Berechnung**
*** Pauschalposition
Die Konstruktion einschließlich der Verbindungselemente muss alle planmäßig auf sie einwirkenden Kräfte aufnehmen und an die Tragwerke des Baukörpers abgeben können. Alle Verbindungen und Befestigungen müssen so konstruiert sein, dass ein Toleranzausgleich möglich ist. Die Befestigungsmittel dürfen temperaturbedingte Dehnungen nicht behindern. Sie müssen eine geräuschfreie Aufnahme der Dehnung an Bauanschlüssen und Stößen ermöglichen.

Im Auftragsfall sind vor Fertigungsbeginn die erforderlichen statischen Nachweise zur Konstruktion in 2-facher Ausfertigung dem AG zu übergeben. Alle für die behördlichen Genehmigungen erforderlichen Nachweise sind so rechtzeitig der Bauführung vorzulegen, dass etwaige Änderungen und Ergänzungen, welche sich aus der Prüfung der Nachweise ergeben, bei der Ausführung der Leistung berücksichtigt werden können, ohne dass sich daraus Terminverschiebungen ergeben.

Die gewählten Befestigungsmittel sind bereits zur Angebotsabgabe mit dem Statiker abzustimmen. Nachträgliche Forderungen aufgrund erhöhter Anforderungen / Lasten werden nicht vergütet.
Menge: 1,000 psch

**1.40 Baustellenbesprechung**
Baustellenbesprechung (Bauleitungs-Jour fixe)
Der Auftragnehmer ist während seiner gesamten Ausführungszeit sowie 4 Wochen vor
Ausführungsbeginn und während der Ausführung der Werk- & Montageplanung verpflichtet,
an den wöchentlich stattfindenden Baustellenbesprechungen teilzunehmen.
Ist eine Teilnahme im Einzelfall nicht möglich, so ist dies dem Auftraggeber mit Angabe von Gründen
schriftlich mindestens zwei Tage vor dem Besprechungstermin mitzuteilen.
Die wöchentlichen Besprechungen dauern in der Regel 2-3 Stunden und werden vor Ort abgehalten.
Online-Besprechungen sind seitens Auftraggeber nicht gewünscht.
Menge: 30,000 Wo

**1.50 Bestandsdokumentation**
*** Pauschalposition
Nach Fertigstellung der Baumaßnahme ist eine Bestandsdokumentation zu erstellen. Diese umfasst alle nachfolgend aufgeführten Punkte (wenn vorhanden):

- Bautagebuch
- Fachunternehmererklärung / Konformitätserklärungen / Übereinstimmungserklärungen / Verwendbarkeitsnachweis
- Reinigungs-/Wartungs- und Pflegehinweise
- Herstellernachweise / Systembeschreibungen / Produktdatenblätter / Sicherheitsdatenblätter
- Prüfzeugnisse / Zulassungsbescheide
- Vollständige Liste der verwendeten Werkstoffe bzw. Materialien inkl. der genauen Herstellerbezeichnung Bedienungsanleitungen
- Werk- und Detailplanung: Bestandspläne
- Statische Nachweise, Berechnungen, Pläne und Zeichnungen des AN

Die Unterlagen sind 1-fach in je einem DIN-A4-Ordner und 1-fach auf digitalem Datenträger der Bauleitung zu übergeben.
Ohne Vorlage der vollständigen Dokumentationsunterlagen ist die Schlussrechnung nicht prüffähig.
Menge: 1,000 psch

**1.60 Fahrbare Arbeitsbühne, 1,5 kN / m², H bis 8,55m Sportbecken**
Aufbauen und Vorhalten einer fahrbaren Arbeitsbühne gemäß DIN EN 1004-1, Lastklasse 2 (1,5 kN / m²), Höhe der Arbeitsplattform bis 8,55 m zur Ausführung der gesamten Arbeiten im Bereich des Sprungbeckens; inklusive Vor- und Unterhaltung sowie Auf- und Abbau, Dauer 20 Wochen;
Menge: 2,000 St

### Abschnitt 2 TROCKENBAUARBEITEN

#### Titel 2.1 TROCKENBAUWÄNDE

*Hinweis: Leitbeschreibung*
Liefern und nach Herstellervorschrift komplett montieren von nichttragenden, inneren Montage-Trennwänden DIN 4103-1,
in unterschiedlichen Bereichen und mit verschiedenen Brandschutz-, Schall- und wärmetechnischen Anforderungen, im wesentlichen bestehend aus:
- Unterkonstruktion aus verzinkten Stahlblechprofilen DIN EN 14195 und DIN18182-1, als Einfach- oder Doppelständerwerk.
Montage einschl. der umlaufenden Anschlüsse, starr befestigt mit geeigneten Dübeln sowie Verwendung von Dichtungsband/Trennwandkitt.
- Dämmschicht aus Mineralfaser-Plattendämmstoff DIN EN 13162, 1-oder 2-lagig je nach Anforderung, lückenlos und abgleitsicher verlegt.
- beidseitiger 1- o. 2-lagiger Beplankung je nach Anforderung, mit Gipskartonplatten DIN 18180/ DIN EN520, Verarbeitung gemäß DIN 18181, Befestigung mit Schnellbauschrauben DIN 18182-2, sichtbare Plattenfugen und Schraubenköpfe mit Fugenspachtel DIN 1168 plan gespachtelt, in Qualitätsstufe Q2 gem.IGG- Merkblatt Nr.2) als Standardverspachtelung.

vorhandener Befestigungsuntergrund: Tramdecke, Holzrahmenbauwände, Stahlbetonwände, Stahlbetondecken
Einbaubereich: alle Bauteile und Geschosse

**2.1.10 Einfachständerwand CW 75/D125mm F0 Q3**
Gipskarton-Einfachständerwand / Ausführung wie in Leitbeschreibung
als Raumtrennwand innerhalb von Wohneinheiten,
mit folgenden technischen und bauphysikalischen Anforderungen:
Einbaubereich:  1
Wandhöhen:  bis 3,00 m
Mindestanschlussbreite:  75 mm
Wanddicke:  125 mm
Profile:  CW/UW 75/50/06
Dämmung:  Mineralwolle DIN EN 13162
Anwendung:  WTR
Dicke:  75 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F0
Menge: 20,000 m²

**2.1.20 Einfachständerwand CW 75/D125mm F30 Q3**
Gipskarton-Einfachständerwand / Ausführung wie in Leitbeschreibung
als Raumtrennwand innerhalb von Wohneinheiten,
mit folgenden technischen und bauphysikalischen Anforderungen:
Einbaubereich:  1
Wandhöhen:  bis 3,00 m
Mindestanschlussbreite:  75 mm
Wanddicke:  125 mm
Profile:  CW/UW 75/50/06
Dämmung:  Mineralwolle DIN EN 13162
Anwendung:  WTR
Dicke:  75 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F30
Menge: 110,000 m²

**2.1.30 Einfachständerwand CW 75/D125mm Brüstung Q3**
Gipskarton-Einfachständerwand / Ausführung wie in Leitbeschreibung
als Raumtrennwand innerhalb von Wohneinheiten,
mit folgenden technischen und bauphysikalischen Anforderungen:
Brüstung zur Absturzsicherung gemäß DIN 4103-1,
sowie § 38 "Umwehrungen" der Musterbauordnung.
Einbaubereich:  1
Wandhöhen:  bis 1,10 m
  als Brüstung
Mindestanschlussbreite:  75 mm
Wanddicke:  125 mm
Profile:  CW/UW 75/50/06
Dämmung:  Mineralwolle DIN EN 13162
Anwendung:  WTR
Dicke:  75 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F0
Menge: 15,000 m²

**2.1.40 Zulage, OK Brüstung geneigt**
Zulage für die Ausführung der vor beschriebenen Einfachständerwand CW 75/D125mm als Brüstung;
Die Oberkante der Brüstung ist gemäß der Treppensteigung geneigt;
Einschließlich der Herstellung der Brüstungsoverseite und der Brüstungsenden; inkl. Spachtelarbeiten und Kantenschutz

Abrechnung erfolgt nach projizierter Wandlänge (Grundrisslänge);
Menge: 4,000 m

**2.1.50 Einfachständerwand CW 100/D150mm F0 Q3**
Gipskarton-Einfachständerwand / Ausführung wie in Leitbeschreibung
als Raumtrennwand innerhalb von Wohneinheiten,
mit folgenden technischen und bauphysikalischen Anforderungen:
Einbaubereich:  1
Wandhöhen:  bis 3,00 m
Mindestanschlussbreite:  100 mm
Wanddicke:  150 mm
Profile:  CW/UW 100/50/06
Dämmung:  Mineralwolle DIN EN 13162
Anwendung:  WTR
Dicke:  80 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F0
Menge: 95,000 m²

**2.1.60 Doppelständerwand CW 125/D175mm F30 Q3**
Gipskarton-Doppelständerwand / Ausführung wie in Leitbeschreibung
als Raumtrennwand innerhalb von Wohneinheiten,
mit folgenden technischen und bauphysikalischen Anforderungen:
Einbaubereich:  1
Wandhöhen:  bis 4,00 m
Mindestanschlussbreite:  2x50 mm
Wanddicke:  175 mm
Profile:  2x CW/UW 50/50/06
Dämmung:  Mineralwolle DIN EN 13162
Anwendung:  WTR
Dicke:  80 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F30
Menge: 85,000 m²

**2.1.70 Doppelständerwand CW 125/D175mm F30 Q3, Sd >150m**
Gipskarton-Doppelständerwand / Ausführung wie in Leitbeschreibung
als Raumtrennwand innerhalb von Wohneinheiten,
mit folgenden technischen und bauphysikalischen Anforderungen:
Einbaubereich:  1
Wandhöhen:  bis 4,00 m
Mindestanschlussbreite:  2x50 mm
Wanddicke:  175 mm
Profile:  2x CW/UW 50/50/06
Dämmung:  Mineralwolle DIN EN 13162
Anwendung:  WTR
Dicke:  80 mm
Mindestrohdichte:  30 kg/m3
Brandverhalten, Dämmung:  A1
Schmelzpunkt Dämmung:  mind. 1000°C
Längenbezogener
Strömungswiderstand:  mind. 5 kPa . s/m2
Beplankung Innen:  2x12,5 mm GK
Plattentyp DIN EN 520 :  Typ A
Brandschutzklasse :  A2-s1,d0

Beplankung Außen:  2x12,5 mm
Plattentyp DIN EN 634:  Typ 2
  zementgebundene Hartfaserplatte
Oberflächenverspachtelung:  Qualitätsstufe Q3
Schallschutzanforderung
DIN 4109 Beiblatt 2:  Rw >= 54 dB
Feuerwiderstandsklasse
DIN 4102-2:  F30

Die Ständerwand wird im Obergeschoß zwischen Verwaltungsbereich und Sprunghalle montiert, bei der Bildung des Einheitspreises ist die Erstellung eines Gerüstes zur Ausführung der Arbeiten zu berücksichtigen (Tipp: Gerüst kann auch für die nachfolgend beschriebenen Akustikpaneele verwendet werden).
Die Montage und fachgerechte Abdichtung einer Dampfbremsfolie mit einem Sd-Wert von >150m ist bei der Bildung des Einheitspreises zu berücksichtigen.

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Menge: 80,000 m²

**2.1.80 Doppelständerwand 2xCW50/D200mm F30 Q3**
Gipskarton-Doppelständerwand / Ausführung wie in Leitbeschreibung
als Raumtrennwand innerhalb von Wohneinheiten,
mit folgenden technischen und bauphysikalischen Anforderungen:
Einbaubereich:  1
Wandhöhen:  bis 3,00 m
Mindestanschlussbreite:  2x50 mm
Wanddicke:  200 mm
Profile:  2x CW/UW 50/50/06
Dämmung:  Mineralwolle DIN EN 13162
Anwendung:  WTR
Dicke:  80 mm
Mindestrohdichte:  30 kg/m3
Brandverhalten, Dämmung:  A1
Schmelzpunkt Dämmung:  mind. 1000°C
Längenbezogener
Strömungswiderstand:  mind. 5 kPa . s/m2
Beplankung je Seite:  2x12,5 mm
Plattentyp DIN EN 520 :  Typ A
Brandschutzklasse :  A2-s1,d0
Oberflächenverspachtelung:  Qualitätsstufe Q3
Schallschutzanforderung
DIN 4109 Beiblatt 2:  Rw >= 54 dB
Feuerwiderstandsklasse
DIN 4102-2:  F30
Menge: 130,000 m²

**2.1.90 Doppelständerwand 2xCW50/D200mm Hartfaserplatten Q3**
Doppelständerwand / Zementgebundene Hartfaserplatten
als Raumtrennwand innerhalb von Wohneinheiten,
mit folgenden technischen und bauphysikalischen Anforderungen:
Einbaubereich:  1
Wandhöhen:  bis 3,00 m
Mindestanschlussbreite:  2x50 mm
Wanddicke:  200 mm
Profile:  2x CW/UW 50/50/06
Dämmung:  Mineralwolle DIN EN 13162
Anwendung:  WTR
Dicke:  80 mm
Mindestrohdichte:  30 kg/m3
Brandverhalten, Dämmung:  A1
Schmelzpunkt Dämmung:  mind. 1000°C
Längenbezogener
Strömungswiderstand:  mind. 5 kPa . s/m2
Beplankung je Seite:  2x12,5 mm
Plattentyp DIN EN 634:  Typ 2
  zementgebundene Hartfaserplatte
Brandschutzklasse :  A2-s1,d0
Oberflächenverspachtelung:  Qualitätsstufe Q3
Schallschutzanforderung
DIN 4109 Beiblatt 2:  Rw >= 54 dB
Feuerwiderstandsklasse
DIN 4102-2:  F30
Menge: 15,000 m²

**2.1.100 Schachtwand CW 75/D100 F30 Q3**
Gipskarton-Einfachständerwand / Ausführung wie in Leitbeschreibung
als Schachtwand, mit folgenden technischen und bauphysikalischen Anforderungen:
Einbaubereich:  1
Wandhöhen:  bis 3,00 m
Mindestanschlussbreite:  75 mm
Wanddicke:  100 mm
Profile:  CW/UW 75/50/06
Dämmung:  Mineralwolle DIN EN 13162
Anwendung:  WTR
Dicke:  75 mm
Mindestrohdichte:  30 kg/m3
Brandverhalten, Dämmung:  A1
Schmelzpunkt Dämmung:  mind. 1000°C
Längenbezogener
Strömungswiderstand:  mind. 5 kPa . s/m2
Beplankung je Seite:  2x12,5 mm, einseitig
Plattentyp DIN EN 520 :  Typ A
Brandschutzklasse :  A2-s1,d0
Oberflächenverspachtelung:  Qualitätsstufe Q3
Schallschutzanforderung
DIN 4109 Beiblatt 2:  Rw >= 54 dB
Feuerwiderstandsklasse
DIN 4102-2:  F30

Die Montage erfolgt nach der bauseitigen Installation des Technikschachtes.
Menge: 10,000 m²

**2.1.110 Schachtwand CW 100/D125 F30 Q3**
Gipskarton-Einfachständerwand / Ausführung wie in Leitbeschreibung
als Schachtwand, mit folgenden technischen und bauphysikalischen Anforderungen:
Einbaubereich:  1
Wandhöhen:  bis 3,00 m
Mindestanschlussbreite:  100 mm
Wanddicke:  125 mm
Profile:  CW/UW 75/50/06
Dämmung:  Mineralwolle DIN EN 13162
Anwendung:  WTR
Dicke:  80 mm
Mindestrohdichte:  30 kg/m3
Brandverhalten, Dämmung:  A1
Schmelzpunkt Dämmung:  mind. 1000°C
Längenbezogener
Strömungswiderstand:  mind. 5 kPa . s/m2
Beplankung je Seite:  2x12,5 mm, einseitig
Plattentyp DIN EN 520 :  Typ A
Brandschutzklasse :  A2-s1,d0
Oberflächenverspachtelung:  Qualitätsstufe Q3
Schallschutzanforderung
DIN 4109 Beiblatt 2:  Rw >= 54 dB
Feuerwiderstandsklasse
DIN 4102-2:  F30

Die Montage erfolgt nach der bauseitigen Installation des Technikschachtes.
Menge: 10,000 m²

**2.1.120 Türöffnung Montagewand < 2,5 m2 WD 125 mm**
*** Bezugsbeschreibung
Herstellen von rohbaugerechten Türöffnungen
in Montagewänden, in unterschiedlichen Abmessungen,
mit Türpfosten aus CW- bzw. UA-Ständerprofilen,
inkl. aller erforderlichen Verstärkungsprofile
sowie Sturzprofil und Fußwinkel nach Herstellervorschrift.
Öffnungsgröße: bis 2,5 m2
Fertigwanddicke: 125 mm
Menge: 2,000 St

**2.1.130 Türöffnung Montagewand < 2,5 m2 WD 150 mm**
*** wie Position 2.1.120
Öffnungsgröße: bis 2,5 m2
Fertigwanddicke: 150 mm
Menge: 3,000 St

**2.1.140 Türöffnung Montagewand < 2,5 m2 WD 175 mm**
*** wie Position 2.1.120
Öffnungsgröße: bis 2,5 m2
Fertigwanddicke: 175 mm
Menge: 5,000 St

**2.1.150 Türöffnung Montagewand < 5,0 m2 WD 175 mm**
*** wie Position 2.1.120
Öffnungsgröße: bis 5,0 m2
Fertigwanddicke: 175 mm
Menge: 1,000 St

**2.1.160 Türöffnung Montagewand < 2,5 m2 WD 200 mm**
*** wie Position 2.1.120
Öffnungsgröße: bis 2,5 m2
Fertigwanddicke: 200 mm
Menge: 4,000 St

**2.1.170 Türöffnung Montagewand < 5,0 m2 WD 200 mm**
*** wie Position 2.1.120
Öffnungsgröße: bis 5,0 m2
Fertigwanddicke: 200 mm
Menge: 2,000 St

**2.1.180 Wandtrockenputz GK 12,5 mm Q3 Kleinflächen**
Wandtrockenputz DIN 18181 aus Gipskartonplatten
Plattendicke: 12,5 mm
Plattentyp DIN EN 520 : Typ A
Brandschutzklasse : A2-s1,d0
Wandhöhe: bis max. 3,00 m
Oberflächenverspachtelung: Qualitätsstufe Q3
auf planebenen Untergrund aus Stahlbeton mit
Ansetzbinder DIN EN 14496 und punktförmiger
Verbindung, lot- und fluchtrecht einbauen,
Ausführung gemäß Herstellervorschrift.
Einbaubereich: kleinere Wandscheiben in der Verlängerung von Trockenbauwänden in
unterschiedlichen Bereichen.
Die Position ist als Kleinfläche < 5,0 m2 zu kalkulieren.
Mit einzukalkulieren ist der Anschluss an die jeweilige Trockenbauwand.
Menge: 20,000 m²

**2.1.190 Spachteln Holzriegelwände, Q3**
Spachteln der bauseitig beplankten Holzriegelwände

Qualität der auszuführenden Spachtelung:
Oberflächenverspachtelung:  Qualitätsstufe Q3

Qualität der bauseitigen Beplankung:
Wandhöhen:  bis 3,00 m
Beplankung je Seite:  2x12,5 mm
Plattentyp DIN EN 520 :  Typ A
Brandschutzklasse :  A2-s1,d0
Oberflächenverspachtelung:  Qualitätsstufe Q3
Schallschutzanforderung
DIN 4109 Beiblatt 2:  Rw >= 54 dB
Feuerwiderstandsklasse
DIN 4102-2:  F0
Menge: 130,000 m²

#### Titel 2.2 TROCKENBAU VORSATZSCHALEN

**2.2.10 Vorsatzschale CW 50/75 F0 Q3**
Freistehende Vorsatzschale als einseitig beplankte leichte Trennwand, halb- oder raumhoch, gemäß DIN 4103-1,
Ausführung sinngemäß wie vor beschrieben.
Einbaubereich:  1
Wandhöhe:  halbhoch bis max. 3,00 m
Wanddicke:  75 mm
Profile:  CW/UW 50/50(40)/06
Dämmung:  Mineralwolle
Anwendung:  WTR
Dicke:  40 mm
Mindestrohdichte:  30 kg/m3
Brandverhalten, Dämmung :  A1
Schmelzpunkt Dämmung:  mind. 1000°C
Beplankung:  2x12,5 mm
Plattentyp DIN EN 520 :  Typ A
Brandschutzklasse :  A2-s1,d0
Oberflächenverspachtelung:  Qualitätsstufe Q3

Umlaufende Anschlüsse starr, vorhandener Befestigungsuntergrund: Stahlbetondecke, Holzrahmenbauwände, Stahlbetonwände, Tramdecke
Einbaubereich: alle Bauteile und Geschosse
Menge: 90,000 m²

**2.2.20 Vorsatzschale CW 50/75 F30 Q3**
Freistehende Vorsatzschale als einseitig beplankte leichte Trennwand DIN 4103-1,
Ausführung sinngemäß wie vor beschrieben.
Einbaubereich:  1
Wandhöhe:  bis 3,00 m
Wanddicke:  75 mm
Profile:  CW/UW 50/50(40)/06
Dämmung:  Mineralwolle
Anwendung:  TRH
Dicke:  40 mm
Mindestrohdichte:  30 kg/m3
Brandverhalten, Dämmung :  A1
Schmelzpunkt Dämmung:  mind. 1000°C
Beplankung:  2x12,5 mm
Plattentyp DIN EN 520 :  Typ A
Brandschutzklasse :  A2-s1,d0
Oberflächenverspachtelung:  Qualitätsstufe Q3
Schallschutzanforderung
DIN 4109 Beiblatt 2:  Rw >= 41 dB
Feuerwiderstandsklasse
DIN 4102-2:  F30

Umlaufende Anschlüsse starr, vorhandener Befestigungsuntergrund: Stahlbetondecke, Holzrahmenbauwände, Stahlbetonwände, Tramdecke
Einbaubereich: alle Bauteile und Geschosse
Menge: 20,000 m²

**2.2.30 Vorsatzschale CW 50/75 F0 Q3, imprägniert**
Freistehende Vorsatzschale als einseitig beplankte leichte Trennwand DIN 4103-1,
für Vorwandinstallation und bauseitig montierte WC- und WT-Tragständer in unterschiedlichen Bereichen;
Zwischenraum, nach Einbau der Installationsmodule vollständig mit losem Mineralfaserdämmstoff DIN 18165-1 ausfüllen;
Ausführung sinngemäß wie vor beschrieben.
Einbaubereich:  1
Wandhöhe:  halbhoch oder raumhoch bis max. 3,00 m
Wanddicke:  75 mm
Profile:  CW/UW 50/50(40)/06
Wandtiefe
(Abstand zur best. Wand):  bis 300 mm
Dämmung:  Mineralwolle
Anwendung:  WTR
Dicke:  40 mm
Mindestrohdichte:  30 kg/m3
Brandverhalten, Dämmung :  A1
Schmelzpunkt Dämmung:  mind. 1000°C
Beplankung:  2x12,5 mm, imprägniert
Plattentyp DIN EN 520 :  Typ A
Brandschutzklasse :  A2-s1,d0
Oberflächenverspachtelung:  Qualitätsstufe Q3 oder Q1 als Grundverspachtelung zur Aufnahme von bauseitigem Fliesenbelag

Umlaufende Anschlüsse starr, vorhandener Befestigungsuntergrund: Stahlbetondecke, Holzrahmenbauwände, Stahlbetonwände, Tramdecke
Einbaubereich: alle Bauteile und Geschosse
Menge: 20,000 m²

**2.2.40 Vorsatzschale 2xCW50/D200mm F30, imprägniert**
Freistehende Vorsatzschale als einseitig beplankte leichte Trennwand DIN 4103-1,
für Vorwandinstallation und bauseitig montierte WC- und WT-Tragständer in unterschiedlichen Bereichen;
Zwischenraum, nach Einbau der Installationsmodule vollständig mit losem Mineralfaserdämmstoff DIN 18165-1 ausfüllen;
Ausführung sinngemäß wie vor beschrieben.
Einbaubereich:  1
Wandhöhe:  halbhoch oder raumhoch bis max. 3,00 m
Mindestanschlussbreite:  2x50 mm
Wanddicke:  200 mm
Profile:  2x CW/UW 50/50/06
Wandtiefe
(Abstand zur best. Wand):  bis 300 mm
Dämmung:  Mineralwolle
Anwendung:  WTR
Dicke:  80 mm
Mindestrohdichte:  30 kg/m3
Brandverhalten, Dämmung :  A1
Schmelzpunkt Dämmung:  mind. 1000°C
Beplankung:  2x12,5 mm, imprägniert
Plattentyp DIN EN 520 :  Typ A
Brandschutzklasse :  A2-s1,d0
Oberflächenverspachtelung:  Qualitätsstufe Q3 oder Q1 als Grundverspachtelung zur Aufnahme von bauseitigem Fliesenbelag

Umlaufende Anschlüsse starr, vorhandener Befestigungsuntergrund: Stahlbetondecke, Holzrahmenbauwände, Stahlbetonwände, Tramdecke
Einbaubereich: alle Bauteile und Geschosse
Menge: 20,000 m²

**2.2.50 Abstufungen bei Vorsatzschalen waagrecht u. senkrecht; Zulage**
Zulage für das Herstellen von waagrechten und
senkrechten Abstufungen bei Vorsatzschalen.
Breite: bis 300 mm
Abrechnung nach Laufmeter.
Menge: 15,000 m

#### Titel 2.3 TROCKENBAUDECKEN

*Hinweis: GLATTE DECKE*

**2.3.10 Unterdecke Niveaugleich, Grund- und Tragprofil, Bauplatte GKB 12,5 mm, Q3, H 400mm**
D113.de - Unterdecke Niveaugleich, Grund- und Tragprofil, Bauplatte GKB 12,5 mm
Unterdecke gemäß DIN 18168-1 oder gleichwertig.

Einbauhöhe:  bis 4500 mm
Abhängehöhe:  400 mm
Befestigungsuntergrund:
Stahlbetondecke UK +3100 mm auf Stahlbetonunterzüge UK +2810 mm aufgelagert;
Einbauort:  KG Flur 01  23,98 m²

Ausführung der Unterkonstruktion aus verzinkten Stahlblechprofilen DIN 18182-1,
als Grund- und Tragprofile CD 60/27, Niveauausgleich,
Befestigung mit Direktabhänger/ Direktschwingabhänger/
justierbarer Direktabhänger/ justierbarer Direktschwingabhänger/
Noniusabhängung mit Noniusbügel/ Nonius-Hänger-Unterteil/ Kombihänger/
Draht mit Öse + Ankerfix,
Befestigen mit Deckennagel/ Schnellbauschraube TN/ Universalschraube FN
oder bauaufsichtlich zugelassenen Befestigungsmitteln.
Decklage/Bekleidung aus Gipsplatten GKB DIN 18180 bzw. Typ A EN 520: Bauplatten,
einlagig, Plattendicke 12,5 mm,
Verarbeitung gemäß DIN 18181.
Verspachtelung der Gipsplatten gemäß Merkblatt Nr. 2 des Bundesverbandes der Gipsindustrie e.V. Qualitätsstufe Q3,
Verarbeitung gemäß DIN 18181. Die Ausführung erfolgt unter Verwendung von DIN EN 13963, Spachtelmaterial Uniflott Typ 4B oder alternativ Fügenfüller Typ 3B.
Ausführung gemäß Knauf System-Datenblatt D11.de.
System: Knauf Plattendecke D113.de oder gleichwertig

Hersteller / Typ: '..................................................' vom Bieter einzutragen
Menge: 25,000 m²

**2.3.20 Unterdecke Niveaugleich, Grund- und Tragprofil, Bauplatte GKB 12,5 mm, Q3, H 600mm**
D113.de - Unterdecke Niveaugleich, Grund- und Tragprofil, Bauplatte GKB 12,5 mm
Unterdecke gemäß DIN 18168-1 oder gleichwertig.

Einbauhöhe:  bis 4500 mm
Abhängehöhe:  600 mm
Befestigungsuntergrund:
Stahlbetondecke UK +3100 mm auf Stahlbetonunterzüge UK +2810 mm aufgelagert;
Einbauort:  E01 - Flur  12,93 m²

Ausführung der Unterkonstruktion aus verzinkten Stahlblechprofilen DIN 18182-1,
als Grund- und Tragprofile CD 60/27, Niveauausgleich,
Befestigung mit Direktabhänger/ Direktschwingabhänger/
justierbarer Direktabhänger/ justierbarer Direktschwingabhänger/
Noniusabhängung mit Noniusbügel/ Nonius-Hänger-Unterteil/ Kombihänger/
Draht mit Öse + Ankerfix,
Befestigen mit Deckennagel/ Schnellbauschraube TN/ Universalschraube FN
oder bauaufsichtlich zugelassenen Befestigungsmitteln.
Decklage/Bekleidung aus Gipsplatten GKB DIN 18180 bzw. Typ A EN 520: Bauplatten,
einlagig, Plattendicke 12,5 mm,
Verarbeitung gemäß DIN 18181.
Verspachtelung der Gipsplatten gemäß Merkblatt Nr. 2 des Bundesverbandes der Gipsindustrie e.V. Qualitätsstufe Q3,
Verarbeitung gemäß DIN 18181. Die Ausführung erfolgt unter Verwendung von DIN EN 13963, Spachtelmaterial Uniflott Typ 4B oder alternativ Fügenfüller Typ 3B.
Ausführung gemäß Knauf System-Datenblatt D11.de.
System: Knauf Plattendecke D113.de oder gleichwertig

Hersteller / Typ: '..................................................' vom Bieter einzutragen
Menge: 15,000 m²

*Hinweis: GLATTE DECKE FEUCHTRAUM*

**2.3.30 Unterdecke Niveaugleich, Grund- und Tragprofil, Bauplatte GKBI 12,5 mm, Q3, H 1200 mm**
D113.de - Unterdecke Niveaugleich, Grund- und Tragprofil, Bauplatte GKBI 12,5 mm
Unterdecke gemäß DIN 18168-1 oder gleichwertig.

Einbauhöhe:  bis 4500 mm
Abhängehöhe:  1200 mm
Befestigungsuntergrund:
Trapezblech, Montage nur an der Tiefsicke
Einbauort:  E15  19,68 m²
  E16  21,16 m²
  E18  18,86 m²
  E20  41,44 m²
  E21  44,37 m²

Ausführung der Unterkonstruktion aus verzinkten Stahlblechprofilen DIN 18182-1,
als Grund- und Tragprofile CD 60/27, Niveauausgleich,
Befestigung mit Direktabhänger/ Direktschwingabhänger/
justierbarer Direktabhänger/ justierbarer Direktschwingabhänger/
Noniusabhängung mit Noniusbügel/ Nonius-Hänger-Unterteil/ Kombihänger/
Draht mit Öse + Ankerfix,
Befestigen mit Knauf Deckennagel/ Schnellbauschraube TN/ Universalschraube FN
oder bauaufsichtlich zugelassenen Befestigungsmitteln inkl. Dichtscheiben.
Decklage/Bekleidung aus Gipsplatten GKBI DIN 18180 bzw. Typ H2 EN 520: Knauf Bauplatten
imprägniert, einlagig, Plattendicke 12,5 mm,
Verarbeitung gemäß DIN 18181.
Verspachtelung der Gipsplatten gemäß Merkblatt Nr. 2 des Bundesverbandes der Gipsindustrie e.V. Qualitätsstufe Q3,
Verarbeitung gemäß DIN 18181. Die Ausführung erfolgt unter Verwendung von DIN EN 13963, Spachtelmaterial Uniflott Typ 4B oder alternativ Fügenfüller Typ 3B.
Ausführung gemäß Knauf System-Datenblatt D11.de.
System: Knauf Plattendecke D113.de

Hersteller / Typ: '..................................................' vom Bieter einzutragen
Menge: 150,000 m²

**2.3.40 Unterdecke Niveaugleich, Grund- und Tragprofil, Bauplatte GKBI 12,5 mm, Q3, H 400 mm**
D113.de - Unterdecke Niveaugleich, Grund- und Tragprofil, Bauplatte GKBI 12,5 mm
Unterdecke gemäß DIN 18168-1 oder gleichwertig.

Einbauhöhe:  bis 3500 mm
Abhängehöhe:  400 mm
Befestigungsuntergrund:
Stahlbetondecke
Einbauort:  U11  21,60 m²
  U12  23,29 m²

Ausführung der Unterkonstruktion aus verzinkten Stahlblechprofilen DIN 18182-1,
als Grund- und Tragprofile CD 60/27, Niveauausgleich,
Befestigung mit Direktabhänger/ Direktschwingabhänger/
justierbarer Direktabhänger/ justierbarer Direktschwingabhänger/
Noniusabhängung mit Noniusbügel/ Nonius-Hänger-Unterteil/ Kombihänger/
Draht mit Öse + Ankerfix,
Befestigen mit Knauf Deckennagel/ Schnellbauschraube TN/ Universalschraube FN
oder bauaufsichtlich zugelassenen Befestigungsmitteln.
Decklage/Bekleidung aus Gipsplatten GKBI DIN 18180 bzw. Typ H2 EN 520: Knauf Bauplatten
imprägniert, einlagig, Plattendicke 12,5 mm,
Verarbeitung gemäß DIN 18181.
Verspachtelung der Gipsplatten gemäß Merkblatt Nr. 2 des Bundesverbandes der Gipsindustrie e.V. Qualitätsstufe Q3,
Verarbeitung gemäß DIN 18181. Die Ausführung erfolgt unter Verwendung von DIN EN 13963, Spachtelmaterial Uniflott Typ 4B oder alternativ Fügenfüller Typ 3B.
Ausführung gemäß Knauf System-Datenblatt D11.de.
System: Knauf Plattendecke D113.de

Hersteller / Typ: '..................................................' vom Bieter einzutragen
Menge: 45,000 m²

*Hinweis: GLATTE DECKE F30*

**2.3.50 Unterdecke Niveaugleich, F30 vo, Grund- und Tragprofil, Feuerschutzplatte GKFI 15 mm, MW-S 40 mm, Q3, H 400mm**
D113.de - Unterdecke Niveaugleich, F30 vo, Grund- und Tragprofil, Feuerschutzplatte GKFI 15 mm, MW-S 40 mm
Unterdecke gemäß DIN 18168-1 oder gleichwertig.

Einbauhöhe:  bis 4500 mm
Abhängehöhe:  400 mm
Befestigungsuntergrund:
Stahlbeton
Einbauort:  KG Flur 02  44,44 m²

Feuerwiderstandsklasse DIN 4102-2: F30,
für die Unterdecke allein bei Brandbeanspruchung vom Deckenzwischenraum zum Schutz des darunter liegenden Raumes.

Ausführung der Unterkonstruktion aus verzinkten Stahlblechprofilen DIN 18182-1,
als Grund- und Tragprofile CD 60/27, Niveauausgleich,
Befestigung mit Direktabhänger/ Direktschwingabhänger/
Nonius mit Noniusbügel/ Nonius-Hänger-Unterteil/ Kombihänger,
Befestigen mit Knauf Deckennagel/ Schnellbauschraube TN/ Universalschraube FN
oder bauaufsichtlich zugelassenen Befestigungsmitteln.
Dämmschicht aus Mineralwolle, Dicke 40 mm, Mindestrohdichte 40 kg/m³,
Brandverhalten nach DIN EN 13162: MW-EN 13162- T4-AFr5, nichtbrennbar A1 nach DIN EN 13501-1,
Schmelzpunkt nach DIN 4102-17: ≥ 1000 °C,
Nennwert der Wärmeleitfähigkeit: 0,035 W/(m*K),
längenbezogener Strömungswiderstand AFr nach DIN EN 29053: ≥ 10 kPa*s/m²
durchgängig auf den Tragprofilen verlegt sowie 150 mm breite Streifen auf den Grundprofilen.
Produkt: Knauf Insulation Feuerschutz Dämmplatte DPF 40 oder gleichwertig.
Decklage/Bekleidung aus Gipsplatten GKFI DIN 18180 bzw. Typ DFH2 EN 520: Knauf Feuerschutzplatten imprägniert,
einlagig, Plattendicke 15 mm,
Verarbeitung gemäß DIN 18181.
Verspachtelung der Gipsplatten gemäß Merkblatt Nr. 2 des Bundesverbandes der Gipsindustrie e.V. Qualitätsstufe Q3,
Verarbeitung gemäß DIN 18181. Die Ausführung erfolgt unter Verwendung von DIN EN 13963, Spachtelmaterial Uniflott Typ 4B oder alternativ Fügenfüller Typ 3B.
Ausführung gemäß Knauf System-Datenblatt D11.de.
System: Knauf Plattendecke D113.de
Diese Ausführung ist eine Erweiterung zum Verwendbarkeitsnachweis Brandschutz.
Vorherige Abstimmung gem. Knauf Brandschutzordner, Abschnitt Nutzungshinweise empfohlen.

Hersteller / Typ: '..................................................' vom Bieter einzutragen
Menge: 45,000 m²

**2.3.60 Deckenbekleidung, F30 vu, Diamant GKFI 2x 12,5 mm, Q3, Tramdecke**
D111.de - Deckenbekleidung, F30 vu, Diamant GKFI 2x 12,5 mm
Deckenbekleidung nach DIN 18168-1, oder gleichwertig.

Einbauhöhe:  bis 4500 mm
Abhängehöhe:  Direktbefestigung
Befestigungsuntergrund:
Tramdecke, siehe nachfolgende Beschreibung
Einbauort:  OG O01  20,00 m²
  OG O03  26,32 m²
  OG O04  23,72 m²
  OG O05  3,53 m²
  OG O06  20,97 m²
  OG O07  18,41 m²

Feuerwiderstandsklasse DIN 4102-2 F30,
für die Deckenbekleidung allein bei Brandbeanspruchung von unten zum Schutz der Rohdecke.

Konstruktionsmerkmale bauseitige Tramdecke:
Abmessung:  140 / 140 mm
  Achsabstand e = 500 mm
Festigkeitsklasse:  C24
Holzart:  NH, KVH
Optische Qualität:  nSi, nicht sichtbarer Bereich
Gefachdämmung:  100mm Steinwolldämmung
  druckfest- und formstabil >1000° Schmelzteperatur
Dampfbremse:  oberseitige Dampfbremsfolie (Sd-Wert > 150m)
Beplankung:  oberseitig 18mm OSB-3 Platte begehbar

Befestigen mit Knauf Deckennagel/ Schnellbauschraube TN/ Universalschraube FN
oder bauaufsichtlich zugelassenen Befestigungsmitteln.
Decklage/Bekleidung aus Hartgipsplatten GKFI DIN 18180 bzw. Typ DFH2IR EN 520: Knauf Diamant,
zweilagig, Plattendicke 2x 12,5 mm,
Verarbeitung gemäß DIN 18181.
Verspachtelung der Gipsplatten gemäß Merkblatt Nr. 2 des Bundesverbandes der Gipsindustrie e.V. Qualitätsstufe Q3,
Verarbeitung gemäß DIN 18181. Die Ausführung erfolgt unter Verwendung von DIN EN 13963, Spachtelmaterial Uniflott Typ 4B oder alternativ Fügenfüller Typ 3B.
Ausführung gemäß Knauf System-Datenblatt D11.de.
System: Knauf Plattendecke D111.de
Diese Ausführung ist eine Erweiterung zum Verwendbarkeitsnachweis Brandschutz.
Vorherige Abstimmung gem. Knauf Brandschutzordner, Abschnitt Nutzungshinweise empfohlen.

Hersteller / Typ: '..................................................' vom Bieter einzutragen
Menge: 115,000 m²

**2.3.70 Freitragende Decke, F30 vuvo, Diamant GKFI 12,5 mm, Doppelprofile CW 125, F30, Q3**
D131.de - Freitragende Decke, F30 vuvo, Diamant GKFI 12,5 mm, Doppelprofile CW 125, Raumbreite ≤ 4,75 m, MW 100 mm
Unterdecke DIN 18168-1, als freitragende Decke, oder gleichwertig.

Einbauhöhe:  bis 4500 mm
Auflager:  Trockenbauwand
Spannweite:  >2000 mm
Einbauort:  OG Flur  30,75 m²
Dampfbremse:  oberseitig Sd-Wert >150m

Inklusive Anschluss der Dampfbremse an die bauseitige Dampfbremse der angrenzenden Tramdecke des Zimmerers und der vom Auftragnehmer erstellten Wand zwischen OG Flur Verwaltung und Sprunghalle.

Inklusive zulassungskonformen Anschluss an die angrenzenden Trockenbauwände in F30 Brandschutzqualität

Feuerwiderstandsklasse DIN 4102-2: F30

Befestigungsuntergrund: Metallständerwände
Ausführung der Unterkonstruktion aus verzinkten Stahlblechprofilen DIN 18182-1,
Tragprofile als Doppelprofile CW 125, Randbefestigung mit UW 150, Befestigung mit für den Untergrund geeignetem Befestigungsmittel, Befestigungsabstand nach Wahl des AN
Dämmschicht aus Mineralwolle nach DIN EN 13162, Dicke 100 mm,
Baustoffklasse A1, nichtbrennbar nach DIN 4102 und EN 13501-1,
Bemessungswert der Wärmeleitfähigkeit 0,040 W/(m*K),
längenbezogener Strömungswiderstand AFr nach DIN EN 29053: 5 kPa*s/m²,
als Zwischensparrendämmung verlegt.
Produkt: Knauf Insulation Trennwand-Dämmplatte TP 115
(Hergestellt mit Ecose® Technology, einem formaldehydfreien Bindemittel auf Basis vorwiegend natürlich-organischer Grundstoffe ohne Zusatz von künstlichen Farben oder Färbemitteln)
oder gleichwertig.
Decklage/Bekleidung aus Gipsplatten GKFI DIN 18180 bzw. Typ DFH2IR EN 520: Knauf Diamant,
einlagig, Plattendicke 12,5 mm,
Verarbeitung gemäß DIN 18181.
Verspachtelung der Gipsplatten gemäß Merkblatt Nr. 2 des Bundesverbandes der Gipsindustrie e.V. Qualitätsstufe Q3,
Verarbeitung gemäß DIN 18181. Die Ausführung erfolgt unter Verwendung von DIN EN 13963, Spachtelmaterial Uniflott Typ 4B oder alternativ Fügenfüller Typ 3B.
Ausführung gemäß Knauf System-Datenblatt D15.de.
System: Knauf Freitragende Decke D131.de

Hersteller / Typ: '..................................................' vom Bieter einzutragen

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Menge: 35,000 m²

*Hinweis: GLATTE DECKE F90*

**2.3.80 Unterdecke, F90 vu, Grund- und Tragprofil, Massivbauplatte GKFI 2x 20 mm, Q3, Rippendecke**
D112.de - Unterdecke, F90 vu, Grund- und Tragprofil, Massivbauplatte GKFI 2x 20 mm,
Unterdecke gemäß DIN 18168-1, oder gleichwertig.

Einbauhöhe:  bis 4500 mm
Abhängehöhe:  400 mm
Befestigungsuntergrund:
Rippendecke, Achsmaß 500 mm
Achtung! Die Abhänger werden seitlich ca. 150mm über der Unterkante der Rippen befestigt.
Die Befestigung an der Unterkante der Rippen ist aus statischen Gründen (Bewehrung) nicht möglich.
Der Achsabstand der Rippen beträgt ca. 500 mm.

Die angrenzenden Wände bestehen aus verputztem Mauerwerk. Der zulassungskonforme Anschluss der Wände in der geforderten Brandschutzqualität ist bei der Bildung des Einheitspreises zu berücksichtigen.

Einbauort:  KG U01  42,69 m²
  KG U14  15,37 m²
  KG U15  9,61 m²
  KG U16  64,58 m²
  KG U17  12,76 m²

Feuerwiderstandsklasse DIN 4102-2 F90,
für die Deckenbekleidung allein bei Brandbeanspruchung von unten zum Schutz der Rohdecke.

Ausführung der Unterkonstruktion aus verzinkten Stahlblechprofilen DIN 18182-1,
als Grund- und Tragprofile CD 60/27,
Befestigung mit Direktabhänger/ Direktschwingabhänger/
Noniusabhängung mit Noniusbügel/ Nonius-Hänger-Unterteil (mit Grundprofilen verschraubt)/ Kombihänger,
Befestigen mit Knauf Deckennagel/ Schnellbauschraube TN/ Universalschraube FN
oder bauaufsichtlich zugelassenen Befestigungsmitteln.
Decklage/Bekleidung aus Gipsplatten GKFI DIN 18180 bzw. Typ DFH2 EN 520: Knauf Massivbauplatte imprägniert,
zweilagig, Plattendicke 2x 20 mm,
Verarbeitung gemäß DIN 18181.
Verspachtelung der Gipsplatten gemäß Merkblatt Nr. 2 des Bundesverbandes der Gipsindustrie e.V. Qualitätsstufe Q2 Standardverspachtelung,
Verarbeitung gemäß DIN 18181. Die Ausführung erfolgt unter Verwendung von DIN EN 13963, Spachtelmaterial Uniflott Typ 4B oder alternativ Fügenfüller Typ 3B.
Ausführung gemäß Knauf System-Datenblatt D11.de.
System: Knauf Plattendecke D112.de
Diese Ausführung ist eine Erweiterung zum Verwendbarkeitsnachweis Brandschutz.
Vorherige Abstimmung gem. Knauf Brandschutzordner, Abschnitt Nutzungshinweise empfohlen.

Hersteller / Typ: '..................................................' vom Bieter einzutragen

Fotos der bestehenden Rippendecke:
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Menge: 150,000 m²

*Hinweis: AKUSTIK DECKE*

**2.3.90 D127.de - Cleaneo Akustik-Plattendecke, Cleaneo linear, Gerade Rundlochung 8/18 R, αw = 0,60**
D127.de - Cleaneo Akustik-Plattendecke, Cleaneo linear, Gerade Rundlochung 8/18 R, αw = 0,60
Unterdecke gemäß DIN 18168-1 oder gleichwertig.

Einbauhöhe:  bis 4500 mm
Abhängehöhe:  600 mm
Befestigungsuntergrund:
Stahlbeton
Einbauort:  EG E07  36,32 m²

Schallabsorptionsgrad DIN EN ISO 11654 αW = 0,60 (L)

Ausführung der Unterkonstruktion aus verzinkten Stahlblechprofilen DIN 18182-1,
als Grund- und Tragprofile CD 60/27,
Noniusabhängung mit Noniusbügel/ Nonius-Hänger-Unterteil/ Kombihänger *,
und bauaufsichtlich zugelassenen Befestigungsmitteln.
Decklage/Bekleidung aus gelochten Gipsplatten DIN 18180:
Knauf Cleaneo® Akustik linear mit werkseits grundierten Kanten,
hochweißem Sichtseitenkarton und passgenauem Stufenfalz
für Verlegung ohne Fugenverspachtelung.
einlagig, Plattendicke 12,5 mm,
Lochbild: Gerade Rundlochung 8/18 R,
Rückseite kaschiert mit Knauf Akustikflies, Farbe weiß/schwarz/... *.
Verarbeitung gemäß DIN 18181.
Ausführung gemäß Knauf System-Datenblatt D12.de,
System: Knauf Cleaneo® Akustik linear Designdecke D127.de

Hersteller / Typ: '..................................................' vom Bieter einzutragen
Menge: 40,000 m²

**2.3.100 Ausbildung eines verspachtelten Deckenfrieses**
Ausbildung eines verspachtelten Deckenfrieses mit Anschluss an angrenzenden Bauteilen.
Untergrund vor anbringen des Vliesgewebes mit Knauf Tiefengrund grundieren.
Selbstklebendes dünnes PE-Vliesgewebe Cleaneo Tape ohne Druck und Überlappungen anbringen, anschließend mit deckenden Farbe beschichten.
Nach vollständiger Trocknung sichtbare Kante fein abschleifen und Übergang zur Lochplatte schaffen.
Oberflächenqualität Q3
Breite: 300 mm
Menge: 40,000 m

*Hinweis: HYGIENEDECKE / RASTERDECKE*

**2.3.110 Knauf Hygienedecke AMF THERMATEX® Aquatec, H 400 mm, Beton**
Liefern und montieren von AMF THERMATEX®- Aquatec Platten oder gleichwertig mit nachfolgend beschriebener Qualität und Konstruktion als verdecktes System ohne sichtbare Konstruktionsprofile, Platten herausnehmbar.

Qualitätsanforderungen Mineralplatten:
Mineralplatten nach DIN 18177, einseitig geschliffen, grundiert und mit einem Dispersionsfarbauftrag versehen. Sichtseitig wird nach der Perforation ein Glasvlies aufkaschiert.
Die Platten sind frei von Asbest und Formaldehydzusätzen. Die zur Herstellung der Platten eingesetzte Mineralwolle ist biolöslich und nach EU-Verordnung 1272/2008/EC als frei vom Krebsverdacht zu bewerten. Das "RAL-Gütesiegel Mineralwolle" überwacht und gewährleistet die Qualität der eingesetzten Wolle.
Nachstehend beschriebene Mineralplatten sind mit dem Umweltzeichen "Blauer Engel" nach RAL-UZ132 ausgezeichnet.

Hersteller: Knauf
Oberfläche/ Design: weiß beschichtetes Glasvlies
Plattendicke [mm]: 19
Format [mm]: 625 / 625 mm inkl. Anschnittplatten
Farbe: THERMATEX® weiß
Kantenausführung: Finesse
Baustoffklasse: A2-s1,d0 nach EN 13501-1
Schallabsorption: aw= 0,90 nach EN ISO 11654 NRC= 0,90 nach ASTM C 423

Praktischer Schallabsorptionsgrad αp nach DIN EN ISO 11654 bei einer totalen Konstruktionshöhe von 200 mm
125 Hz | 250 Hz | 500 Hz | 1000 Hz | 2000 Hz | 4000 Hz
0,50 | 0,75 | 0,85 | 0,90 | 1,00 | 1,00

Schall-Längsdämmung: Dn,f,w= 28 dB nach EN ISO 10848
Feuchtebeständigkeit: bis 100% rel. Luftfeuchtigkeit
Luftdurchlässigkeit: Klasse PM 1 nach DIN 18177
Reinraumklassifizierung: ISO-Klasse 3 nach ISO 146441
Schadstoffemission: TVOC 1 nach DIN 18177
Formaldehyd: FH Klasse 1 nach DIN 18177

Einbauhöhe:  bis 4500 mm
Abhängehöhe:  400 mm
Befestigungsuntergrund:
Stahlbetondecke
Einbauort:  Flur 03  7,19 m²
  U05  17,62 m²
  U06  33,32 m²
  U08  33,38 m²
  U09  20,87 m²
  U11  21,60 m²
  U12  23,29 m²
  U13  23,54 m²
  AE  50,00 m²
  E08  47,85 m²
  E11  10,02 m²
  TH  20,00 m²

Abstand der Abhänger: 1,250 m
Durchbiegung: Klasse 1 nach DIN EN 13964

Qualitätsanforderung Unterkonstruktion:
Produkt: DONN® DX24 KB (korrosionsgeschützt)
Systemkomponente: Hauptschiene (T-Profil)
Profilmaterial: Stahlblech mit Zinkbeschichtung >250 g/m² und organischer Beschichtung
Profilbreite [mm]: 24
Profilhöhe [mm]: 38
Profilfarbe: DONN® Weiß
Brandverhalten: A1 nach DIN EN 13501-1
Korrosionsschutzklasse: D nach DIN EN 13964 C4 hoch nach DIN EN ISO 12944-6

Produkt: DONN® VEN KB
 (korrosionsgeschützt)
Systemkomponente: Distanzhalter
Profilmaterial: Stahlblech korrosionsgeschützt
Brandverhalten: A1 nach DIN EN 13501-1
Korrosionsschutzklasse: D nach DIN EN 13964

Produkt: DONN® DCK 11/11 KB (korrosionsgeschützt)
Systemkomponente: Querprofil (L-Profil)
Profilmaterial: Stahlblech korrosionsgeschützt
Brandverhalten: A1 nach DIN EN 13501-1
Korrosionsschutzklasse: D nach DIN EN 13964

Produkt: Nr.115 KB Nonius-Oberteil
Systemkomponente: Abhänger
Brandverhalten: A2-s1,d0 nach DIN EN 13501-1
Korrosionsschutzklasse: D nach DIN EN 13964

Produkt: Nr.228 KB Nonius-Unterteil
Systemkomponente: Abhänger
Brandverhalten: A2-s1,d0 nach DIN EN 13501-1
Korrosionsschutzklasse: D nach DIN EN 13964

Produkt: Sicherungsstift
Systemkomponente: Sicherungsstift für Noniusabhänger
Korrosionsschutzklasse: D nach DIN EN 13964

Produkt: Wandfeder DCC8
Sytemkomponente: Randfeder

Montagekurzbeschreibung:
Die Knauf Funktionsdecke ist mit der oben genannten Konstruktionsbeschreibung zu liefern und zu montieren.
Die Verankerung hat je nach Rohdeckenart mit bauaufsichtlich zugelassenen Befestigungselementen zu erfolgen.
Die montierten Tragschienen sind auszurichten, waagrecht zu nivellieren und jeweils im Abstand der doppelten Plattenlänge mittels Distanzhalter auf das gewählte Rasterformat zu fixieren.
Die MF-Platten sind in o. g. Unterkonstruktion einzulegen und in jede Querseite (GN-Kante) ist ein L-Aussteifungsprofil einzuschieben.
Im Randbereich sind pro Anschnitt mindestens eine Randfeder anzubringen. Dies betrifft immer die letzte Platte einer Reihe sowie alle Platten der letzten Reihe.
Einbauten und Zusatzlasten sind gesondert an der Rohdecke abzuhängen. Die ergänzenden Maßnahmen sind in fachgerechter Ausführung zu erbringen.
Die Montagerichtlinien, amtliche Gutachten und Prüfzeugnisse der Herstellerfirma sind zu beachten und entsprechende Anforderungen ggf. mit sog. Übereinstimmungsnachweisen zu dokumentieren.

Hersteller / Typ: '..................................................' vom Bieter einzutragen
Menge: 310,000 m²

**2.3.120 Knauf Hygienedecke AMF THERMATEX® Aquatec, H 600 mm, Beton**
Liefern und montieren von AMF THERMATEX®- Aquatec Platten oder gleichwertig mit nachfolgend beschriebener Qualität und Konstruktion als verdecktes System ohne sichtbare Konstruktionsprofile, Platten herausnehmbar.

Qualitätsanforderungen Mineralplatten:
Mineralplatten nach DIN 18177, einseitig geschliffen, grundiert und mit einem Dispersionsfarbauftrag versehen. Sichtseitig wird nach der Perforation ein Glasvlies aufkaschiert.
Die Platten sind frei von Asbest und Formaldehydzusätzen. Die zur Herstellung der Platten eingesetzte Mineralwolle ist biolöslich und nach EU-Verordnung 1272/2008/EC als frei vom Krebsverdacht zu bewerten. Das "RAL-Gütesiegel Mineralwolle" überwacht und gewährleistet die Qualität der eingesetzten Wolle.
Nachstehend beschriebene Mineralplatten sind mit dem Umweltzeichen "Blauer Engel" nach RAL-UZ132 ausgezeichnet.

Hersteller: Knauf
Oberfläche/ Design: weiß beschichtetes Glasvlies
Plattendicke [mm]: 19
Format [mm]: 625 / 625 mm inkl. Anschnittplatten
Farbe: THERMATEX® weiß
Kantenausführung: Finesse
Baustoffklasse: A2-s1,d0 nach EN 13501-1
Schallabsorption: aw= 0,90 nach EN ISO 11654 NRC= 0,90 nach ASTM C 423

Praktischer Schallabsorptionsgrad αp nach DIN EN ISO 11654 bei einer totalen Konstruktionshöhe von 200 mm
125 Hz | 250 Hz | 500 Hz | 1000 Hz | 2000 Hz | 4000 Hz
0,50 | 0,75 | 0,85 | 0,90 | 1,00 | 1,00

Schall-Längsdämmung: Dn,f,w= 28 dB nach EN ISO 10848
Feuchtebeständigkeit: bis 100% rel. Luftfeuchtigkeit
Luftdurchlässigkeit: Klasse PM 1 nach DIN 18177
Reinraumklassifizierung: ISO-Klasse 3 nach ISO 146441
Schadstoffemission: TVOC 1 nach DIN 18177
Formaldehyd: FH Klasse 1 nach DIN 18177

Einbauhöhe:  bis 4500 mm
Abhängehöhe:  600 mm
Befestigungsuntergrund:
Stahlbetondecke
Einbauort:  E02  20,00 m²
  E03  10,47 m²
  E04.1  5,46 m²
  E05  6,19 m²
  E06  5,79 m²

Abstand der Abhänger: 1,250 m
Durchbiegung: Klasse 1 nach DIN EN 13964

Qualitätsanforderung Unterkonstruktion:
Produkt: DONN® DX24 KB (korrosionsgeschützt)
Systemkomponente: Hauptschiene (T-Profil)
Profilmaterial: Stahlblech mit Zinkbeschichtung >250 g/m² und organischer Beschichtung
Profilbreite [mm]: 24
Profilhöhe [mm]: 38
Profilfarbe: DONN® Weiß
Brandverhalten: A1 nach DIN EN 13501-1
Korrosionsschutzklasse: D nach DIN EN 13964 C4 hoch nach DIN EN ISO 12944-6

Produkt: DONN® VEN KB
 (korrosionsgeschützt)
Systemkomponente: Distanzhalter
Profilmaterial: Stahlblech korrosionsgeschützt
Brandverhalten: A1 nach DIN EN 13501-1
Korrosionsschutzklasse: D nach DIN EN 13964

Produkt: DONN® DCK 11/11 KB (korrosionsgeschützt)
Systemkomponente: Querprofil (L-Profil)
Profilmaterial: Stahlblech korrosionsgeschützt
Brandverhalten: A1 nach DIN EN 13501-1
Korrosionsschutzklasse: D nach DIN EN 13964

Produkt: Nr.115 KB Nonius-Oberteil
Systemkomponente: Abhänger
Brandverhalten: A2-s1,d0 nach DIN EN 13501-1
Korrosionsschutzklasse: D nach DIN EN 13964

Produkt: Nr.228 KB Nonius-Unterteil
Systemkomponente: Abhänger
Brandverhalten: A2-s1,d0 nach DIN EN 13501-1
Korrosionsschutzklasse: D nach DIN EN 13964

Produkt: Sicherungsstift
Systemkomponente: Sicherungsstift für Noniusabhänger
Korrosionsschutzklasse: D nach DIN EN 13964

Produkt: Wandfeder DCC8
Sytemkomponente: Randfeder

Montagekurzbeschreibung:
Die Knauf Funktionsdecke ist mit der oben genannten Konstruktionsbeschreibung zu liefern und zu montieren.
Die Verankerung hat je nach Rohdeckenart mit bauaufsichtlich zugelassenen Befestigungselementen zu erfolgen.
Die montierten Tragschienen sind auszurichten, waagrecht zu nivellieren und jeweils im Abstand der doppelten Plattenlänge mittels Distanzhalter auf das gewählte Rasterformat zu fixieren.
Die MF-Platten sind in o. g. Unterkonstruktion einzulegen und in jede Querseite (GN-Kante) ist ein L-Aussteifungsprofil einzuschieben.
Im Randbereich sind pro Anschnitt mindestens eine Randfeder anzubringen. Dies betrifft immer die letzte Platte einer Reihe sowie alle Platten der letzten Reihe.
Einbauten und Zusatzlasten sind gesondert an der Rohdecke abzuhängen. Die ergänzenden Maßnahmen sind in fachgerechter Ausführung zu erbringen.
Die Montagerichtlinien, amtliche Gutachten und Prüfzeugnisse der Herstellerfirma sind zu beachten und entsprechende Anforderungen ggf. mit sog. Übereinstimmungsnachweisen zu dokumentieren.

Hersteller / Typ: '..................................................' vom Bieter einzutragen
Menge: 50,000 m²

**2.3.130 Knauf Hygienedecke AMF THERMATEX® Aquatec, H 1200 mm Trapez**
Liefern und montieren von AMF THERMATEX®- Aquatec Platten oder gleichwertig mit nachfolgend beschriebener Qualität und Konstruktion als verdecktes System ohne sichtbare Konstruktionsprofile, Platten herausnehmbar.

Qualitätsanforderungen Mineralplatten:
Mineralplatten nach DIN 18177, einseitig geschliffen, grundiert und mit einem Dispersionsfarbauftrag versehen. Sichtseitig wird nach der Perforation ein Glasvlies aufkaschiert.
Die Platten sind frei von Asbest und Formaldehydzusätzen. Die zur Herstellung der Platten eingesetzte Mineralwolle ist biolöslich und nach EU-Verordnung 1272/2008/EC als frei vom Krebsverdacht zu bewerten. Das "RAL-Gütesiegel Mineralwolle" überwacht und gewährleistet die Qualität der eingesetzten Wolle.
Nachstehend beschriebene Mineralplatten sind mit dem Umweltzeichen "Blauer Engel" nach RAL-UZ132 ausgezeichnet.

Hersteller: Knauf
Oberfläche/ Design: weiß beschichtetes Glasvlies
Plattendicke [mm]: 19
Format [mm]: 625 / 625 mm inkl. Anschnittplatten
Farbe: THERMATEX® weiß
Kantenausführung: Finesse
Baustoffklasse: A2-s1,d0 nach EN 13501-1
Schallabsorption: aw= 0,90 nach EN ISO 11654 NRC= 0,90 nach ASTM C 423

Praktischer Schallabsorptionsgrad αp nach DIN EN ISO 11654 bei einer totalen Konstruktionshöhe von 200 mm
125 Hz | 250 Hz | 500 Hz | 1000 Hz | 2000 Hz | 4000 Hz
0,50 | 0,75 | 0,85 | 0,90 | 1,00 | 1,00

Schall-Längsdämmung: Dn,f,w= 28 dB nach EN ISO 10848
Feuchtebeständigkeit: bis 100% rel. Luftfeuchtigkeit
Luftdurchlässigkeit: Klasse PM 1 nach DIN 18177
Reinraumklassifizierung: ISO-Klasse 3 nach ISO 146441
Schadstoffemission: TVOC 1 nach DIN 18177
Formaldehyd: FH Klasse 1 nach DIN 18177

Einbauhöhe:  bis 4500 mm
Abhängehöhe:  1200 mm
Befestigungsuntergrund:
Trapezblech auf Stahlbetonunterzüge gelagert
Einbauort:  EG Umkleide  300,00 m²
  EG E14  24,52 m²
  EG E13  24,42 m²
  EG E02  43,33 m²
  EG E08  20,00 m²
  EG E09  58,43 m²
  EG E09.1  14,30 m²

Abstand der Abhänger: 1,250 m
Durchbiegung: Klasse 1 nach DIN EN 13964

Qualitätsanforderung Unterkonstruktion:
Produkt: DONN® DX24 KB (korrosionsgeschützt)
Systemkomponente: Hauptschiene (T-Profil)
Profilmaterial: Stahlblech mit Zinkbeschichtung >250 g/m² und organischer Beschichtung
Profilbreite [mm]: 24
Profilhöhe [mm]: 38
Profilfarbe: DONN® Weiß
Brandverhalten: A1 nach DIN EN 13501-1
Korrosionsschutzklasse: D nach DIN EN 13964 C4 hoch nach DIN EN ISO 12944-6

Produkt: DONN® VEN KB
 (korrosionsgeschützt)
Systemkomponente: Distanzhalter
Profilmaterial: Stahlblech korrosionsgeschützt
Brandverhalten: A1 nach DIN EN 13501-1
Korrosionsschutzklasse: D nach DIN EN 13964

Produkt: DONN® DCK 11/11 KB (korrosionsgeschützt)
Systemkomponente: Querprofil (L-Profil)
Profilmaterial: Stahlblech korrosionsgeschützt
Brandverhalten: A1 nach DIN EN 13501-1
Korrosionsschutzklasse: D nach DIN EN 13964

Produkt: Nr.115 KB Nonius-Oberteil
Systemkomponente: Abhänger
Brandverhalten: A2-s1,d0 nach DIN EN 13501-1
Korrosionsschutzklasse: D nach DIN EN 13964

Produkt: Nr.228 KB Nonius-Unterteil
Systemkomponente: Abhänger
Brandverhalten: A2-s1,d0 nach DIN EN 13501-1
Korrosionsschutzklasse: D nach DIN EN 13964

Produkt: Sicherungsstift
Systemkomponente: Sicherungsstift für Noniusabhänger
Korrosionsschutzklasse: D nach DIN EN 13964

Produkt: Wandfeder DCC8
Sytemkomponente: Randfeder

Montagekurzbeschreibung:
Die Knauf Funktionsdecke ist mit der oben genannten Konstruktionsbeschreibung zu liefern und zu montieren.
Die Verankerung hat je nach Rohdeckenart mit bauaufsichtlich zugelassenen Befestigungselementen zu erfolgen.
Die montierten Tragschienen sind auszurichten, waagrecht zu nivellieren und jeweils im Abstand der doppelten Plattenlänge mittels Distanzhalter auf das gewählte Rasterformat zu fixieren.
Die MF-Platten sind in o. g. Unterkonstruktion einzulegen und in jede Querseite (GN-Kante) ist ein L-Aussteifungsprofil einzuschieben.
Im Randbereich sind pro Anschnitt mindestens eine Randfeder anzubringen. Dies betrifft immer die letzte Platte einer Reihe sowie alle Platten der letzten Reihe.
Einbauten und Zusatzlasten sind gesondert an der Rohdecke abzuhängen. Die ergänzenden Maßnahmen sind in fachgerechter Ausführung zu erbringen.
Die Montagerichtlinien, amtliche Gutachten und Prüfzeugnisse der Herstellerfirma sind zu beachten und entsprechende Anforderungen ggf. mit sog. Übereinstimmungsnachweisen zu dokumentieren.

Hersteller / Typ: '..................................................' vom Bieter einzutragen

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Menge: 490,000 m²

**2.3.140 Knauf Hygienedecke AMF THERMATEX® Aquatec, H 1200 mm Holz**
Liefern und montieren von AMF THERMATEX®- Aquatec Platten oder gleichwertig mit nachfolgend beschriebener Qualität und Konstruktion als verdecktes System ohne sichtbare Konstruktionsprofile, Platten herausnehmbar.

Qualitätsanforderungen Mineralplatten:
Mineralplatten nach DIN 18177, einseitig geschliffen, grundiert und mit einem Dispersionsfarbauftrag versehen. Sichtseitig wird nach der Perforation ein Glasvlies aufkaschiert.
Die Platten sind frei von Asbest und Formaldehydzusätzen. Die zur Herstellung der Platten eingesetzte Mineralwolle ist biolöslich und nach EU-Verordnung 1272/2008/EC als frei vom Krebsverdacht zu bewerten. Das "RAL-Gütesiegel Mineralwolle" überwacht und gewährleistet die Qualität der eingesetzten Wolle.
Nachstehend beschriebene Mineralplatten sind mit dem Umweltzeichen "Blauer Engel" nach RAL-UZ132 ausgezeichnet.

Hersteller: Knauf
Oberfläche/ Design: weiß beschichtetes Glasvlies
Plattendicke [mm]: 19
Format [mm]: 625 / 625 mm inkl. Anschnittplatten
Farbe: THERMATEX® weiß
Kantenausführung: Finesse
Baustoffklasse: A2-s1,d0 nach EN 13501-1
Schallabsorption: aw= 0,90 nach EN ISO 11654 NRC= 0,90 nach ASTM C 423

Praktischer Schallabsorptionsgrad αp nach DIN EN ISO 11654 bei einer totalen Konstruktionshöhe von 200 mm
125 Hz | 250 Hz | 500 Hz | 1000 Hz | 2000 Hz | 4000 Hz
0,50 | 0,75 | 0,85 | 0,90 | 1,00 | 1,00

Schall-Längsdämmung: Dn,f,w= 28 dB nach EN ISO 10848
Feuchtebeständigkeit: bis 100% rel. Luftfeuchtigkeit
Luftdurchlässigkeit: Klasse PM 1 nach DIN 18177
Reinraumklassifizierung: ISO-Klasse 3 nach ISO 146441
Schadstoffemission: TVOC 1 nach DIN 18177
Formaldehyd: FH Klasse 1 nach DIN 18177

Einbauhöhe:  bis 4500 mm
Abhängehöhe:  1200 mm
Befestigungsuntergrund:
Massivholzdecke auf Stahlbetonunterzüge gelagert
Einbauort:  EG Umkleide  70,00 m²

Abstand der Abhänger: 1,250 m
Durchbiegung: Klasse 1 nach DIN EN 13964

Qualitätsanforderung Unterkonstruktion:
Produkt: DONN® DX24 KB (korrosionsgeschützt)
Systemkomponente: Hauptschiene (T-Profil)
Profilmaterial: Stahlblech mit Zinkbeschichtung >250 g/m² und organischer Beschichtung
Profilbreite [mm]: 24
Profilhöhe [mm]: 38
Profilfarbe: DONN® Weiß
Brandverhalten: A1 nach DIN EN 13501-1
Korrosionsschutzklasse: D nach DIN EN 13964 C4 hoch nach DIN EN ISO 12944-6

Produkt: DONN® VEN KB
 (korrosionsgeschützt)
Systemkomponente: Distanzhalter
Profilmaterial: Stahlblech korrosionsgeschützt
Brandverhalten: A1 nach DIN EN 13501-1
Korrosionsschutzklasse: D nach DIN EN 13964

Produkt: DONN® DCK 11/11 KB (korrosionsgeschützt)
Systemkomponente: Querprofil (L-Profil)
Profilmaterial: Stahlblech korrosionsgeschützt
Brandverhalten: A1 nach DIN EN 13501-1
Korrosionsschutzklasse: D nach DIN EN 13964

Produkt: Nr.115 KB Nonius-Oberteil
Systemkomponente: Abhänger
Brandverhalten: A2-s1,d0 nach DIN EN 13501-1
Korrosionsschutzklasse: D nach DIN EN 13964

Produkt: Nr.228 KB Nonius-Unterteil
Systemkomponente: Abhänger
Brandverhalten: A2-s1,d0 nach DIN EN 13501-1
Korrosionsschutzklasse: D nach DIN EN 13964

Produkt: Sicherungsstift
Systemkomponente: Sicherungsstift für Noniusabhänger
Korrosionsschutzklasse: D nach DIN EN 13964

Produkt: Wandfeder DCC8
Sytemkomponente: Randfeder

Montagekurzbeschreibung:
Die Knauf Funktionsdecke ist mit der oben genannten Konstruktionsbeschreibung zu liefern und zu montieren.
Die Verankerung hat je nach Rohdeckenart mit bauaufsichtlich zugelassenen Befestigungselementen zu erfolgen.
Die montierten Tragschienen sind auszurichten, waagrecht zu nivellieren und jeweils im Abstand der doppelten Plattenlänge mittels Distanzhalter auf das gewählte Rasterformat zu fixieren.
Die MF-Platten sind in o. g. Unterkonstruktion einzulegen und in jede Querseite (GN-Kante) ist ein L-Aussteifungsprofil einzuschieben.
Im Randbereich sind pro Anschnitt mindestens eine Randfeder anzubringen. Dies betrifft immer die letzte Platte einer Reihe sowie alle Platten der letzten Reihe.
Einbauten und Zusatzlasten sind gesondert an der Rohdecke abzuhängen. Die ergänzenden Maßnahmen sind in fachgerechter Ausführung zu erbringen.
Die Montagerichtlinien, amtliche Gutachten und Prüfzeugnisse der Herstellerfirma sind zu beachten und entsprechende Anforderungen ggf. mit sog. Übereinstimmungsnachweisen zu dokumentieren.

Hersteller / Typ: '..................................................' vom Bieter einzutragen

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Menge: 70,000 m²

**2.3.150 Wandanschluss: L-Randwinkel 21/21, korrosionsgeschützt**
Wandanschluss: L-Randwinkel 21/21, korrosionsgeschützt (DONN®)
Liefern und montieren der Wandanschlüsse an die Begrenzungswände (Massiv- oder leichte Trennwände) und Stützen der Knauf Funktionsdecke mit nachfolgend beschriebenen Profilen.

Produktmarke: DONN®
Produkttyp: MIE2121
Abmessungen [mm]: 21 x 21
Material: korrosionsgeschütztes Stahlblech
Materialstärke [mm]: 0,5
Farbe: DONN® Weiß
Brandverhalten: A1 nach DIN EN 13501-1
Korrosionsschutzklasse: D nach DIN EN 13964

Befestigung mit zugelassenen Dübeln bzw. Schrauben an Massivwänden im maximalen Abstand von 350 mm, der Anschluss an leichte Trennwände hat im Bereich der Ständerprofile (Abstände max. 625 mm) mit mindestens einer Schraube und im Zwischenraum mit einer grobstolligen Gewindeschraube zu erfolgen.

Die Randwinkel sind fachgerecht und an rechtwinkligen Raumecken stumpf gestoßen zu montieren.

Preis für abnahmefähige Leistung incl. aller erforderlichen Nebenarbeiten
Menge: 660,000 m

*Hinweis: ZULAGEN*

**2.3.160 Verkleidung, vertikal, Oberlichte**
Herstellen einer 4-seitigen vertikalen Verkleidung aus Gipskartonplatten im Bereich der Oberlichten der Umkleidebereiche in Kleinflächen.

Die Befestigung im Bereich der Oberlichten erfolgt an der bauseitigen Aufkantung aus Brettsperrholzwänden sowie am Längsprofil der anschließenden abgehängten Decke.

Breite OL  1200 mm
Länge OL  3300 mm

Höhe OK  + 4920 mm
Höhe UK  + 2770 mm

Beplankung:  1x 12,5 mm
Plattentyp DIN EN 520 :  Typ A
Brandschutzklasse :  A2-s1,d0
Oberflächenverspachtelung:  Qualitätsstufe Q3
Inklusive Spachtelung der Plattenränder und Einspachteln eines Abschlusswinkels.

Ausführung gemäß dem nachfolgenden Detail 571:

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Menge: 55,000 m²

**2.3.170 Verkleidung, vertikal, Deckenrand**
Herstellen einer vertikalen Deckenverkleidung z.B. im Bereich der Stahlbetondecke des Treppenhauses in Kleinflächen unter 2 m².
Höhe der Abschalung bis 500 mm

Beplankung:  1x 12,5 mm
Plattentyp DIN EN 520 :  Typ A
Brandschutzklasse :  A2-s1,d0
Oberflächenverspachtelung:  Qualitätsstufe Q3
Befestigungsuntergrund:  Stahlbeton
Menge: 20,000 m

**2.3.180 Zulage Treppenhaus**
Zulage zur Ausführung der vorbeschriebenen Positionen im Bereich der Treppen.
Montagehöhe bis 6000 mm;
Menge: 45,000 m²

**2.3.190 Ausbildung einer Schattenfuge**
Herstellung einer Schattenfuge ohne bauphysikalische Anforderungen, an Deckenbekleidung aus vorbeschriebenen Gipsplatten DIN EN 520 / DIN 18180.
Ausbildung nach DIN 18183-1 und Knauf Ausführungsdetail Deckenanschluss mit Schattenfuge.
Befestigungs-/ Verbindungselemente nach DIN 18182-2 oder bauaufsichtlich zugelassene Befestigungs-/ Verbindungselemente.
Anzahl und Lage der Fugen gemäß Merkblatt Nr. 3 des Bundesverbandes der Gipsindustrie e.V..
Menge: 50,000 m

#### Titel 2.4 TROCKENBAU ANSCHLÜSSE, VERFUGUNGEN

**2.4.10 T-Verbindung ohne Brandschutzanforderung; Zulage**
T-Verbindung als Zulage, zum Anschluss querverlaufender
Montagewände, inkl. Unterbrechung der Beplankung und
Verstärkung mit verzinkten CW-Profilen.
Ausführung nach Vorschrift des Systemherstellers.
Brandschutzanforderung: keine
Menge: 4,000 m

**2.4.20 T-Verbindung F30; Zulage**
wie Position vor jedoch mit Brandschutzanforderung F30;
Menge: 25,000 m

**2.4.30 Montagewand Kreuzverbindung, Zulage**
*** Bedarfsposition ohne GB
Verbindung von durchlaufenden Montagewänden (Kreuzverbindung), inkl. Unterbrechung der Beplankung und Verstärkung mit verzinkten LW-Profilen.
Ausführung nach Vorschrift des Systemherstellers.
Menge: 6,000 m

**2.4.40 Gleitfuge Deckenanschluss Montagewand F0; Zulage**
Herstellen von gleitenden Deckenanschlüssen der Montagewände, zur Aufnahme von
Deckendurchbiegungen, Ausbildung als Schattenfuge,
inkl. Einbau von beidseitigen Eckschutzwinkel ("Göppinger Profil") an den
freien Bekleidungsenden.
Inkl. Ausführung von imprägnierten Platten in den Sanitärbereichen sowie T- und Eck-Verbindungen;
Höhe der Schattenfuge:  20 mm
Maximale Durchbiegung:  20mm
Brandschutzanforderung:  keine
Menge: 60,000 m

**2.4.50 Seitliche Wandanschlüsse an Massivbauteile; Zulage**
Seitliche Anschlüsse von vorbeschriebenen
Montage- und Schachtwänden an Massivbauteile (Beton- & Holzriegelbauwände),
mit Dichtungsstreifen, Befestigung mit Dübeln; Ausführung nach Herstellervorschrift
Dauerelastische Abfugung in gesonderter Position.
Menge: 165,000 m

**2.4.60 Seitliche Wandanschlüsse an PR-Fassadenpaneel; Zulage**
Seitliche Anschlüsse von vorbeschriebenen
Montage- und Schachtwänden an das Fassadenpaneel der bauseitigen Pfosten-Riegel-Fassadenkonstruktion,
mit Dichtungsstreifen, Befestigung mit Dübeln; Ausführung nach Herstellervorschrift
Dauerelastische Abfugung in gesonderter Position.

An die Pfosten der Glasfassade ist beidseitig ein Z-förmiger Winkel zur Überbrückung des Spaltmaßes zwischen der Fassade und der Trockenbauwand zu montieren. Die Beplankung des Winkels erfolgt mittels eines einlagigen Streifens B = ca. 45 mm aus Gipskarton oder der zementgebundene Hartfaserplatte.

Der Anschluss der Trockenbauwand an die Fassade erfolgt mittels einer zementgebundenen Hartfaserplatte.

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Menge: 10,000 m

**2.4.70 Wandende freistehend, incl. Eckschiene WD 125 mm; Zulage**
Beplankung von freiliegenden Wandenden bei Montagewänden, mit Plattenstreifen,
Profilverstärkung nach Herstellervorschrift.
Material wie Wandposition, incl. liefern und einspachteln der beidseitigen
Eckschutzschienen 31/31 mm.
Wanddicke: 125 mm
Menge: 10,000 m

**2.4.80 Wandende freistehend, incl. Eckschiene WD 200 mm; Zulage**
Beplankung von freiliegenden Wandenden bei Montagewänden, mit Plattenstreifen,
Profilverstärkung nach Herstellervorschrift.
Material wie Wandposition, incl. liefern und einspachteln der beidseitigen
Eckschutzschienen 31/31 mm.
Wanddicke: 200 mm
Menge: 10,000 m

**2.4.90 Deckenanschluss an Trapezblech; Zulage**
Herstellen eines Deckenanschlusses der Montagewände;
Traverse aus wasserfesten Mehrschicht-Holzwerkstoffplatte (KEINE OSB PLATTEN) liefern und als Unterkonstruktion zur Befestigung der Montagewände an die Sicken des bestehenden Trapezbleches fachgerecht befestigen;

Plattendicke:  20 mm
Plattenbreite:  400 mm
Brandschutzanforderung:  keine

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Menge: 15,000 m

**2.4.100 Deckenanschluss an Rippendecke F90; Zulage**
Herstellen eines Deckenanschlusses der Montagewände im Bereich der Rippendecke; Die Rippendecke wird mit einer F90 Brandschutzdecke abgehängt;
Der Anschluss der Montagewände an die F90-Brandschutzdecke erfolgt gemäß den Herstellervorgaben.

Achsabstand Rippe:  500 mm
Menge: 30,000 m

**2.4.110 Verfugung mit Acryl, elasto-plastisch**
Elasto-plastische einseitige Verfugung der Anschlüsse der mit Plattenmaterial bekleideten Wand- und Deckenflächen mit überstreichbaren Ein-Komponenten-Dichtstoff auf Acryldispersionsbasis.
Menge: 1000,000 m

**2.4.120 Laibungsverkleidung, B 300 mm**
Herstellung einer Laibungsverkleidung nach der bauseitigen Montage der Fenster;
Eckschutzschiene nach DIN EN 13963 mit Spachtelmaterial eben einspachteln

Laibungsbreite:  300 mm
Menge: 65,000 m

#### Titel 2.5 TROCKENBAU AUSSPARUNGEN

**2.5.10 Herstellung runde Ausschnitte D 10 - 80 mm, F0**
Herstellen von runden Ausschnitten. Ausführung an vorbeschriebenen Deckensystem.
Durchmesser: 10 - 80 mm
Menge: 100,000 St

**2.5.20 Herstellung runde Ausschnitte D 10 - 80 mm, F30**
Herstellung runde Ausschnitte F30
Herstellen von runden Ausschnitten mit Feuerwiderstandsklasse 30 Minuten. Ausführung an vorbeschriebenen Deckensystem.
Alle Bereiche, einschließlich Fugen, Randanschlüsse und Zwischenräume rauchdicht und feuerbeständig ausführen.
Durchmesser: 10 - 80 mm
Menge: 35,000 St

**2.5.30 Herstellung runde Ausschnitte D 10 - 80 mm, F90**
Herstellung runde Ausschnitte F90
Herstellen von runden Ausschnitten mit Feuerwiderstandsklasse 90 Minuten. Ausführung an vorbeschriebenen Deckensystem.
Alle Bereiche, einschließlich Fugen, Randanschlüsse und Zwischenräume rauchdicht und feuerbeständig ausführen.
Durchmesser: 10 - 80 mm
Menge: 15,000 St

**2.5.40 Herstellung Aussparung rund / eckig bis 150 / 150 mm, F0**
Herstellen von Aussparungen an Wänden, Decken und sonstigen Verkleidungen, rund oder eckig, für durchkragende Installationen (z.B.Leerrohre,
Lüftungsöffnungen, Beleuchtungen) F0
Abmessungen: Durchmesser bzw. Seitenlänge bis 150 mm
Inklusive Laibungsverkleidung;
Menge: 60,000 St

**2.5.50 Herstellung Aussparung rund / eckig bis 150 / 150 mm, F30**
Herstellen von Aussparungen an Wänden, Decken und sonstigen Verkleidungen, rund oder eckig, für durchkragende Installationen (z.B.Leerrohre,
Lüftungsöffnungen, Beleuchtungen) F30
Abmessungen: Durchmesser bzw. Seitenlänge bis 150 mm
Inklusive Laibungsverkleidung;
Menge: 10,000 St

**2.5.60 Herstellung Aussparung rund / eckig bis 150 / 150 mm, F90**
Herstellen von Aussparungen an Wänden, Decken und sonstigen Verkleidungen, rund oder eckig, für durchkragende Installationen (z.B.Leerrohre,
Lüftungsöffnungen, Beleuchtungen) F90
Abmessungen: Durchmesser bzw. Seitenlänge bis 150 mm
Inklusive Laibungsverkleidung;
Menge: 5,000 St

**2.5.70 Herstellung Aussparung rund / eckig bis 151 / 300 mm, F0**
Herstellen von Aussparungen an Wänden, Decken und sonstigen Verkleidungen, rund oder eckig, für durchkragende Installationen (z.B.Leerrohre,
Lüftungsöffnungen, Beleuchtungen) F0
Abmessungen: Durchmesser bzw. Seitenlänge von 151 bis 300 mm
Inklusive Laibungsverkleidung;
Menge: 125,000 St

**2.5.80 Herstellung Aussparung rund / eckig bis 151 / 300 mm, F30**
Herstellen von Aussparungen an Wänden, Decken und sonstigen Verkleidungen, rund oder eckig, für durchkragende Installationen (z.B.Leerrohre,
Lüftungsöffnungen, Beleuchtungen) F30
Abmessungen: Durchmesser bzw. Seitenlänge von 151 bis 300 mm
Inklusive Laibungsverkleidung;
Menge: 30,000 St

**2.5.90 Herstellung Aussparung rund / eckig bis 151 / 300 mm, F90**
Herstellen von Aussparungen an Wänden, Decken und sonstigen Verkleidungen, rund oder eckig, für durchkragende Installationen (z.B.Leerrohre,
Lüftungsöffnungen, Beleuchtungen) F90
Abmessungen: Durchmesser bzw. Seitenlänge von 151 bis 300 mm
Inklusive Laibungsverkleidung;
Menge: 10,000 St

**2.5.100 Herstellung Aussparung eckig bis 0,5 m², F0**
Herstellen von Aussparungen an Wänden, Decken und sonstigen Verkleidungen, rund oder eckig, für durchkragende Installationen (z.B.HLS- und Elektroverteiler), einschließlich der notwendigen Verstärkungsprofile, F0
Abmessungen: Öffnungsgröße bis 0,5 m²
Inklusive Laibungsverkleidung;
Menge: 10,000 St

**2.5.110 Herstellung Aussparung eckig bis 0,5 m², F30**
Herstellen von Aussparungen an Wänden, Decken und sonstigen Verkleidungen, rund oder eckig, für durchkragende Installationen (z.B.HLS- und Elektroverteiler), einschließlich der notwendigen Verstärkungsprofile, F30
Abmessungen: Öffnungsgröße bis 0,5 m²
Inklusive Laibungsverkleidung;
Menge: 10,000 St

**2.5.120 Herstellung Aussparung eckig bis 0,51 - 1,25 m², F0**
Herstellen von Aussparungen an Wänden, Decken und sonstigen Verkleidungen, rund oder eckig, für durchkragende Installationen (z.B.HLS- und Elektroverteiler), einschließlich der notwendigen Verstärkungsprofile, F0
Abmessungen: Öffnungsgröße bis 0,51 - 1,25 m²
Inklusive Laibungsverkleidung;
Menge: 5,000 St

#### Titel 2.6 TROCKENBAU ALLGEMEINE ZULAGEN, EINBAUTEILE

**2.6.10 GK-Feuchtraumplatten GKBI 12,5 mm; Zulage**
Gipskarton-Feuchtraumplatten als Mehrpreis
zu Standardplatten.
Angegeben ist die Fläche je Lage.
Plattendicke:  12,5 mm GKBI
Plattentyp:  H2
Brandschutzklasse:  A2-s, d0
Menge: 800,000 m²

**2.6.20 Kleinflächen bis 5,00 m²; Zulage Decken**
Zulage für die Ausführung von
Kleinflächen unter 5,00 m²,
an Decken, je Lage.
Menge: 100,000 m²

**2.6.30 Kleinflächen bis 5,00 m²; Zulage Wände**
Zulage für die Ausführung von
Kleinflächen unter 5,00 m²,
an Wänden, je Lage.
Menge: 100,000

**2.6.40 Nachträgliches Anarbeiten an Decken- u. Wandeinbauteile**
Nachträgliches Anarbeiten an Decken- und Wandeinbauteile, wie z.B. Raumlüfter, Fußbodenheizungsverteiler, Elektrounterverteilungen, etc.
Abrechnung nach lfm berührtes Bauteil.
Menge: 50,000 m

**2.6.50 Feuchtraumtraverse in Montagewand 1,5 kN/m**
Feuchtraumtraverse aus 1,0 mm verzinktem Stahlblech mit zusätzlicher Korrosionsschutzbeschichtung gemäß Korrosivitätskategorie C3 nach DIN EN ISO 12944.
Zur Aufnahme ruhender Lasten bis 1,5 kN/m.

Geeignet für CW- und UA-Profile gemäß DIN 18182-1, Reihenmontage möglich.
Bei CW-Profilen mittels Stanzzange vercrimpen, bei UA-Profilen mit doppelseitigem Klebeband fixieren und dann im Zuge der Beplankung mittels AQUAPANEL Maxi Schrauben SB verschrauben.
Zusätzlich über die Decklage mit 5 Schrauben kreuzweise und im Profilbereich mit mindestens 2 Schrauben je Traversenseite verschrauben.
Menge: 30,000 m

**2.6.60 Verstärkungsprofil, UA50/40/2,Trockenbau**
Verstärkungsprofil für Trockenbaukonstruktion.
Profil DIN EN 14195: UA 50/40/2
Soweit nicht in den einzelnen Positionen eingerechnet.
Menge: 30,000 m

**2.6.70 Vorgezogene Streifenbeplankung Sockelbereich Zulage**
*** Bedarfsposition ohne GB
Zulage für die 2-lagige Vorabbeplankung der
Sockelzone (Gegenseite) zur Durchführung
der bauseitigen Estricharbeiten.
Höhe bis 60 cm (Plattenbreite)
Menge: 50,000 m

**2.6.80 Revisionsklappe Wand 400 / 400 mm, F0**
Einbau einer Revisionsklappe 400 x 400 mm, 12,5 mm, CW 100 für Wandsysteme ohne bauphysikalische Anforderung.
Dicke der Beplankung bis 12,5 mm. Verschraubung des Außenrahmens mittels Schnellbauschrauben TB / Diamantschrauben XTB oder bauaufsichtlich zugelassenen Verbindungsmitteln, ggf. mit Distanzrahmen/ -streifen unterlegen.
Innendeckel flächenbündig mit Gipsplatte verkleben oder wahlweise verschrauben.
Revisionsklappen-Außenrahmen nach DIN EN 13963 in Qualitätsstufe Q3 verspachteln.
Unterkonstruktion mit CW 100 Profilen nach DIN EN 14195 und DIN 18182-1 ausführen. Ausschnitt der Gipsplatte nach System-Datenblatt und Schemazeichnungen ausbilden.

Brandschutz:  F0
Menge: 10,000 St

**2.6.90 Revisionsklappe Wand 400 / 400 mm, F30**
Einbau einer Revisionsklappe 400 x 400 mm, 12,5 mm, CW 100 für Wandsysteme ohne bauphysikalische Anforderung.
Dicke der Beplankung bis 12,5 mm. Verschraubung des Außenrahmens mittels Schnellbauschrauben TB / Diamantschrauben XTB oder bauaufsichtlich zugelassenen Verbindungsmitteln, ggf. mit Distanzrahmen/ -streifen unterlegen.
Innendeckel flächenbündig mit Gipsplatte verkleben oder wahlweise verschrauben.
Revisionsklappen-Außenrahmen nach DIN EN 13963 in Qualitätsstufe Q3 verspachteln.
Unterkonstruktion mit CW 100 Profilen nach DIN EN 14195 und DIN 18182-1 ausführen. Ausschnitt der Gipsplatte nach System-Datenblatt und Schemazeichnungen ausbilden.

Brandschutz:  F30
Menge: 10,000 St

**2.6.100 Revisionsklappe Wand 600 / 600 mm, F0**
Einbau einer Revisionsklappe 600 x 600 mm, 12,5 mm, CW 100 für Wandsysteme ohne bauphysikalische Anforderung.
Dicke der Beplankung bis 12,5 mm. Verschraubung des Außenrahmens mittels Schnellbauschrauben TB / Diamantschrauben XTB oder bauaufsichtlich zugelassenen Verbindungsmitteln, ggf. mit Distanzrahmen/ -streifen unterlegen.
Innendeckel flächenbündig mit Gipsplatte verkleben oder wahlweise verschrauben.
Revisionsklappen-Außenrahmen nach DIN EN 13963 in Qualitätsstufe Q3 verspachteln.
Unterkonstruktion mit CW 100 Profilen nach DIN EN 14195 und DIN 18182-1 ausführen. Ausschnitt der Gipsplatte nach System-Datenblatt und Schemazeichnungen ausbilden.

Brandschutz:  F0
Menge: 10,000 St

**2.6.110 Revisionsklappe Wand 600 / 600 mm, F30**
Einbau einer Revisionsklappe 600 x 600 mm, 12,5 mm, CW 100 für Wandsysteme ohne bauphysikalische Anforderung.
Dicke der Beplankung bis 12,5 mm. Verschraubung des Außenrahmens mittels Schnellbauschrauben TB / Diamantschrauben XTB oder bauaufsichtlich zugelassenen Verbindungsmitteln, ggf. mit Distanzrahmen/ -streifen unterlegen.
Innendeckel flächenbündig mit Gipsplatte verkleben oder wahlweise verschrauben.
Revisionsklappen-Außenrahmen nach DIN EN 13963 in Qualitätsstufe Q3 verspachteln.
Unterkonstruktion mit CW 100 Profilen nach DIN EN 14195 und DIN 18182-1 ausführen. Ausschnitt der Gipsplatte nach System-Datenblatt und Schemazeichnungen ausbilden.

Brandschutz:  F30
Menge: 10,000 St

**2.6.120 Revisionsklappe Decke glatt 400 / 400 mm, F0**
Einbau einer Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.
Plattenoberfläche: glatt

Brandschutz:  F0
Menge: 4,000 St

**2.6.130 Revisionsklappe Decke gelocht 400 / 400 mm, F0**
Einbau einer Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.
Plattenoberfläche: gelocht

Brandschutz:  F0
Menge: 2,000 St

**2.6.140 Revisionsklappe Decke 400 / 400 mm, F30**
Einbau einer Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.

Brandschutz:  F30
Menge: 15,000 St

**2.6.150 Revisionsklappe Decke 400 / 400 mm, F90**
Einbau einer Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.

Brandschutz:  F90
Menge: 5,000 St

**2.6.160 Revisionsklappe Decke 600 / 600 mm, F0**
Einbau einer Revisionsklappe 600 x 600 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.

Brandschutz:  F0
Menge: 5,000 St

**2.6.170 Revisionsklappe Decke 600 / 600 mm, F30**
Einbau einer Revisionsklappe 600 x 600 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte verkleben oder wahlweise verschrauben.
Revisionsklappen-Außenrahmen mit Uniflott Typ 4B nach DIN EN 13963 in Qualitätsstufe Q3 gemäß Merkblatt Nr. 2 des Bundesverbandes der Gipsindustrie e.V. verspachteln.

Brandschutz:  F30
Menge: 5,000 St

**2.6.180 Ausbildung einer Innenecke 90°, Länge > 1 m**
Ausbildung einer Innenecke von 90° an der vorbeschriebenen, nichttragenden inneren Trennwand.
Unterkonstruktion raumhoch aus CW Profilen nach DIN EN 14195 und DIN 18182-1 ausbilden.

Eckschutzschiene nach DIN EN 13963 mit Spachtelmaterial eben einspachteln.

Innenecke nach Qualitätsstufe Q3 gemäß Merkblatt Nr. 2 des Bundesverbandes der Gipsindustrie e.V. verspachteln.

Die Toleranzen sind nach DIN 18202 zu gewährleisten.

Wandhöhe: bis 4,00 m
Menge: 180,000 m

**2.6.190 Ausbildung einer Außenecke 90°, Länge > 1 m**
Ausbildung einer Außenecke von 90° an der vorbeschriebenen, nichttragenden inneren Trennwand.
Unterkonstruktion raumhoch aus CW Profilen nach DIN EN 14195 und DIN 18182-1 ausbilden.

Eckschutzschiene nach DIN EN 13963 mit Spachtelmaterial eben einspachteln.

Innenecke nach Qualitätsstufe Q3 gemäß Merkblatt Nr. 2 des Bundesverbandes der Gipsindustrie e.V. verspachteln.

Die Toleranzen sind nach DIN 18202 zu gewährleisten.

Wandhöhe: bis 4,00 m
Menge: 40,000 m

**2.6.200 Fenster, F30, 2310 / 1250 mm**
W454.de Fertigfenster FireWin oder gleichwertig, F30, Sonderausführung, Maulweite 150 mm, 6 mm ESG + 11 mm Brandschutzglas + 6 m
Monoblockelement zum flächenbündigen Einbau in eine Metallständerwand, ohne sichtbare Befestigungen.
Werksseitig verglast, innen gereinigt, Verkettung mehrerer Fertigfenster mittels Zwischenständer möglich.
Abdeckrahmen 3,5 x 35 mm.

Feuerwiderstandsklasse DIN 4102-2: F30.

Maulweite 150 mm.

Wandöffnungsmaß: 2310 / 1250 mm

Rahmenfarbe: RAL nach Wahl des AG

Verglasung: 6 mm Einscheibensicherheitsglas
+ 11 mm Brandschutzglas El30
+ 6 mm Einscheibensicherheitsglas.

Ausführung gemäß Knauf System-Datenblatt W454.de.
Produkt: Knauf FireWin F30 oder gleichwertig

Hersteller / Typ: '..................................................' vom Bieter einzutragen
Menge: 1,000 St

**2.6.210 Wandluke, F30, 800 / 800 mm**
Brandschutzklappe für Wand, feuerhemmend, für den Zugang zu Leitungskanälen und Zwischenräumen für Reparatur- und Wartungsarbeiten.

Zertifizierungen:
Efectis-R001221

Brandklasse: T30

Material: KTL-behandelter Stahl mit Pulverbeschichtung RAL nach Wahl des AG

Abmessungen: 800 x 800 mm

Produkteigenschaften, komplett montiert:
- Gedämmt
- Mit Bändern
- Montagerahmen mit vorgebohrten Löchern
- Automatik-Zylinderschloss

Hersteller / Typ: '..................................................' vom Bieter einzutragen
Menge: 1,000 St

### Abschnitt 3 AKUSTIKPANEELE

#### Titel 3.1 Echtholz-Akustikpaneel, absorbierend

*Hinweis: Allgemein*
Brettsperrholz-Akustikpaneele werden als Verkleidungen für Wand, Decke, Dach im Innenausbau eingesetzt. Die Elemente müssen am Einbauort akklimatisiert und trocken eingebaut werden. Bei Lagerung auf der Baustelle, sowie beim und nach dem Einbau sind sie vor Feuchte zu schützen.

**3.1.10 Akustikpaneel LIGNO Akustik light 3S-33/A70G, Wand PR-Fassade, Achse -1, 2-3, 6-7**
Lieferung & Montage von Brettsperrholz-Akustikpaneel LIGNO Akustik light 3S-33/A70G inklusive Unterkonstruktion oder gleichwertig

Verlegung:  Läuferverband
Korrosionsschutz:  Kategorie C5
Einbauort:  Wand Badehalle und Sprunghalle, vertikal
  Fassade Badehalle Achse -1
  Fassade Sprunghalle Achse 2 - 3
  Fassade Sprunghalle Achse 6 - 7
Montagehöhe:  bis 14.000 mm
Dämmauflage:  Keine
Montageuntergrund:  Pfosten-Riegel-Konstruktion, bauseits
Unterkonstruktion:  Furnierschichtholzstreifen Fichte, Qualität C/C, Abmessung 2500/95/27 mm als ebene, gerade, verzugsfreie Unterkonstruktion

Die Oberkante der Brettsperrholz-Akutikpaneele wird an die Neigung der bauseitigen Brettschichtholzbinder angepasst.
Die Dachneigung in der Sprunghalle beträgt 10,5°, die Dachneigung in der Badehalle beträgt 3,0°. Der Mehraufwand für den Zuschnitt der Elemente ist bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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
Hersteller / Typ: '..................................................' vom Bieter einzutragen
Menge: 125,000 m²

**3.1.20 Akustikpaneel LIGNO Akustik light 3S-33/A70G, Wand Stahlbetonstützen Achse F, 6 - 14**
Lieferung & Montage von Brettsperrholz-Akustikpaneel LIGNO Akustik light 3S-33/A70G inklusive Unterkonstruktion oder gleichwertig

Verlegung:  Läuferverband
Korrosionsschutz:  Kategorie C5
Einbauort:  Wand Badehalle, vertikal
  Innenansicht Achse F, 6 - 14
Montagehöhe:  +2770 mm bis +6100 mm
Dämmauflage:  Keine
Montageuntergrund:  Stahlbetonstützen, bauseits
Unterkonstruktion:  Kantholz KVH 60 / 100, vertikal, an bestehenden Stahlbetonstützen und -fertigteilen gemäß Statik gedübelt
  Kantholz KVH 80 / 100, e = 625mm, horizontal am vertikalen Kantholz geschraubt

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 140,000 m²

**3.1.30 Akustikpaneel LIGNO Akustik light 3S-33/A70G, Wand Bade- zu Sprunghalle 01**
Lieferung & Montage von Brettsperrholz-Akustikpaneel LIGNO Akustik light 3S-33/A70G inklusive Unterkonstruktion oder gleichwertig

Verlegung:  Läuferverband
Korrosionsschutz:  Kategorie C5
Einbauort:  Wand Badehalle, vertikal
  Innenansicht Achse F, 6 - 14
Montagehöhe:  +2770 mm bis +6100 mm
Dämmauflage:  Keine
Montageuntergrund:  Stahlbetonstützen, bauseits
Unterkonstruktion:  Kantholz KVH 80 / 160, horizontal, mittels Winkel zwischen bestehenden Stahlbetonstützen gemäß Statik gedübelt
  Kantholz KVH 80 / 100, e = 625mm, horizontal am horizontalen Kantholz geschraubt

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 65,000 m²

**3.1.40 Akustikpaneel LIGNO Akustik light 3S-33/A70G, Wand Bade- zu Sprunghalle 02**
Lieferung & Montage von Brettsperrholz-Akustikpaneel LIGNO Akustik light 3S-33/A70G inklusive Unterkonstruktion oder gleichwertig

Verlegung:  Läuferverband
Korrosionsschutz:  Kategorie C5
Einbauort:  Wand Badehalle, vertikal
  Innenansicht Achse F, 6 - 14
Montagehöhe:  +4270 mm bis +8900 mm
Dämmauflage:  Keine
Montageuntergrund:  Stahlbetonstützen, bauseits
Unterkonstruktion:  +4270 bis +7590mm, Kantholz KVH 80 / 160, e = 625mm, horizontal, auf bestehenden Stahlbetonstützen gemäß Statik gedübelt
  +7590 bis +8900mm, Kantholz KVH 130 / 160, e = 625mm, horizontal, auf Brettsperrhholzwand geschraubt

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 100,000 m²

**3.1.50 Akustikpaneel LIGNO Akustik light 3S-33/A70G, Wand Verwaltung, F30 Trockenbauwand**
Lieferung & Montage von Brettsperrholz-Akustikpaneel LIGNO Akustik light 3S-33/A70G inklusive Unterkonstruktion oder gleichwertig

Verlegung:  Läuferverband
Korrosionsschutz:  Kategorie C5
Einbauort:  Wand Sprunghallte - Verwaltung F30, vertikal
  Innenansicht Achse B - C
Montagehöhe:  +2770 mm bis +7070 mm
Dämmauflage:  Keine
Montageuntergrund:  Trockenbauwand F30
Unterkonstruktion:  Holzlatte KVH 30 / 50, e = 625mm, vertikal, auf Trockenbauwand befestigt

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.
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Menge: 80,000 m²

**3.1.60 Akustikpaneel LIGNO Akustik light 3S-33/A70G, Wand Liegenische**
Lieferung & Montage von Brettsperrholz-Akustikpaneel LIGNO Akustik light 3S-33/A70G inklusive Unterkonstruktion oder gleichwertig

Verlegung:  Läuferverband
Korrosionsschutz:  Kategorie C5
Einbauort:  Wand Badehalle, vertikal
  Liegenische
Montagehöhe:  +2600 mm bis UK Brettsperrholzdecke Badehalle, DN 3°
Dämmauflage:  Keine
Montageuntergrund:  Stahlträger, bauseits
Unterkonstruktion:  Holzlatte KVH 60 / 60, e = 625mm, horizontal, auf Stahlträger befestigt
  Holzlatte KVH 60 / 60, e = 625mm, vertikal, auf Holzlatte geschraubt

Die Oberkante der Brettsperrholz-Akutikpaneele wird an die Neigung der bauseitigen Brettschichtholzbinder angepasst.
Die Dachneigung in der Badehalle beträgt 3,0°. Der Mehraufwand für den Zuschnitt der Elemente ist bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.
Menge: 35,000 m²

**3.1.70 Akustikpaneel LIGNO Akustik light 3S-33/A70G, Wand Erlebnisbereich, Achse 14**
Lieferung & Montage von Brettsperrholz-Akustikpaneel LIGNO Akustik light 3S-33/A70G inklusive Unterkonstruktion oder gleichwertig

Verlegung:  Läuferverband
Korrosionsschutz:  Kategorie C5
Einbauort:  Wand Badehalle Richtung Erlebnisbereich, vertikal
  Achse 14
Montagehöhe:  +2600 mm bis UK Brettsperrholzdecke Badehalle, DN 3°
Dämmauflage:  Keine
Montageuntergrund:  Mauerwerk Bestand
Unterkonstruktion:  Holzlatte KVH 60 / 60, e = 625mm, vertikal, Mauerwerk gedübelt

Die Oberkante der Brettsperrholz-Akutikpaneele wird an die Neigung der bauseitigen Brettschichtholzbinder angepasst.
Die Dachneigung in der Badehalle beträgt 3,0°. Der Mehraufwand für den Zuschnitt der Elemente ist bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.
Menge: 40,000 m²

**3.1.80 Akustikpaneel LIGNO Akustik light 3S-33/A70G, Wand Erlebnisbereich**
Lieferung & Montage von Brettsperrholz-Akustikpaneel LIGNO Akustik light 3S-33/A70G inklusive Unterkonstruktion oder gleichwertig

Verlegung:  Läuferverband
Korrosionsschutz:  Kategorie C5
Einbauort:  Wand Badehalle zu Erlebnisbereich, vertikal
Montagehöhe:  +2770 mm bis UK Brettsperrholzdecke Badehalle, DN 3°
Dämmauflage:  Keine
Montageuntergrund:  Stahlträger, bauseits
Unterkonstruktion:  Holzlatte KVH 60 / 60, e = 625mm, horizontal, auf Stahlträger befestigt
  Holzlatte KVH 60 / 60, e = 625mm, vertikal, auf Holzlatte geschraubt

Die Oberkante der Brettsperrholz-Akutikpaneele wird an die Neigung der bauseitigen Brettschichtholzbinder angepasst.
Die Dachneigung in der Badehalle beträgt 3,0°. Der Mehraufwand für den Zuschnitt der Elemente ist bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.
Menge: 35,000

**3.1.90 Akustikpaneel LIGNO Akustik light 3S-33/A70G, Wand Betonfertigteil, Achse 2-3, 6-7**
Lieferung & Montage von Brettsperrholz-Akustikpaneel LIGNO Akustik light 3S-33/A70G inklusive Unterkonstruktion oder gleichwertig

Verlegung:  Läuferverband
Korrosionsschutz:  Kategorie C5
Einbauort:  Fassade Sprunghalle Achse 2 - 3
  Fassade Sprunghalle Achse 6 - 7
Montagehöhe:  +2770 mm bis +4270 mm
Dämmauflage:  Keine
Montageuntergrund:  Betonfertigteil, perforiert
Unterkonstruktion:  Holzlatte KVH 30 / 50, e = 625mm, vertikal, auf Betonfertigteil gedübelt
  Aufgrund der Perforierung der bestehenden Betonfertigteile ist ein Mehraufwand
  der Ausführung von Ausgleichsarbeiten bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)
Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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
Foto der Betonfertigteile zur Kalkulation des Mehraufwandes aufgrund der Perforierung:
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Menge: 45,000 m²

**3.1.100 Akustikpaneel LIGNO Akustik light 3S-33/A70G, Wand PR-Konstruktion, Achse 2-3, 6-7**
Lieferung & Montage von Brettsperrholz-Akustikpaneel LIGNO Akustik light 3S-33/A70G inklusive Unterkonstruktion oder gleichwertig

Verlegung:  Läuferverband
Korrosionsschutz:  Kategorie C5
Einbauort:  Fassade Sprunghalle Achse 2 - 3
  Fassade Sprunghalle Achse 6 - 7
Montagehöhe:  +4270 mm bis +4810mm
Dämmauflage:  Keine
Montageuntergrund:  Stahlbetonunterzug, bauseits
Unterkonstruktion:  Kantholz KVH 100 / 200, e = 625mm, vertikal, auf bestehenden Stahlbetonunterzug mittels Stahlwinkel gemäß Statik gedübelt

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 20,000 m²

**3.1.110 Akustikpaneel LIGNO Akustik light 3S-33/A70G, Decke Badehalle**
Lieferung & Montage von Brettsperrholz-Akustikpaneel LIGNO Akustik light 3S-33/A70G inklusive Unterkonstruktion oder gleichwertig

Verlegung:  Läuferverband
Korrosionsschutz:  Kategorie C5
Einbauort:  Decke Badehalle, Neigung 3°
Montagehöhe:  bis 9000 mm
Montageuntergrund:  Brettsperrholzdecke
Abhanghöhe:  200 mm
Dämmauflage:  Keine

Die Ausführung der Decke erfolgt jeweils zwischen den bauseitig ausgeführten Brettschichtholzbindern.
Die lichte Feldbreite zwischen den Bindern beträgt ca. 4080 mm (Gesamt 13 Felder).

Schrägschnitte aufgrund der Neigung sind bei der Bildung des Einheitspreises zu berücksichtigen.

Abhängung der Unterkonstruktion mit drucksteifen, korrosionsgeschützten Noniusabhängern, inklusive schräg gesetzter Abhänger zur horizontalen Aussteifung der Decke nach statischer Erfordernis.

Bei der Ausbildung von breiteren Schattenfugen sind die Randprofile nach Vereinbarung mit dem Architekten an der sichtbaren Seite schwarz zu streichen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 1550,000 m²

**3.1.120 Akustikpaneel LIGNO Akustik light 3S-33/A70G, Decke Sprunghalle**
Lieferung & Montage von Brettsperrholz-Akustikpaneel LIGNO Akustik light 3S-33/A70G inklusive Unterkonstruktion oder gleichwertig

Verlegung:  Läuferverband
Korrosionsschutz:  Kategorie C5
Einbauort:  Decke Sprunghalle, Neigung 10,5°
Montagehöhe:  bis 14.000 mm
Montageuntergrund:  Brettsperrholzdecke
Abhanghöhe:  200 mm
Dämmauflage:  Hohlraumdämmung Mineralfaser 40 mm, A1
  Lieferung und Verlegung einer zusätzlichen Hohlraumdämmung aus Steinwolle-Matten in 40 mm Stärke oder gleichwertigem Material hinter den  Akustikpaneelen. Die Matten sind vollflächig zwischen den Unterkonstruktionsprofile einzubauen und auf geeignete Weise gegen Herabfallen zu  sichern.
  Technische Anforderungen:
        - längenbezogener Strömungswiderstand = 6,0 KPa s/m²
        - nichtbrennbar / Euroklasse A1
        - Schmelzpunkt > 1000° C
  Rieselschutz bei Hohlraumdämmung Mineralfaser
  Liefern und Verlegen eines Rieselschutzes aus Glasfaservlies zur Abdeckung der Mineralfaserdämmung. Der Rieselschutz wird auf die  Unterkonstruktion geklebt oder getackert. Überlappungen müssen 10 cm breit sein. Der Rieselschutz muss vollflächig verlegt und fugenlos  angeschlosen werden.
  Technische Anforderungen:
        - Farbe: schwarz
        - nichtbrennbar A2
        - feuchtraumgeeignet

Schrägschnitte aufgrund der Neigung sind bei der Bildung des Einheitspreises zu berücksichtigen.

Die Ausführung der Decke erfolgt jeweils zwischen den bauseitig ausgeführten Brettschichtholzbindern.
Die lichte Feldbreite zwischen den Bindern beträgt ca. 4080 mm (3 Felder) und ca. 1720 mm (2 Randfelder).

Abhängung der Unterkonstruktion mit drucksteifen, korrosionsgeschützten Noniusabhängern, inklusive schräg gesetzter Abhänger zur horizontalen Aussteifung der Decke nach statischer Erfordernis.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,85 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 245,000 m²

**3.1.130 Akustikpaneel LIGNO Akustik light 3S-33/A70G, Decke Trapezblech**
Lieferung & Montage von Brettsperrholz-Akustikpaneel LIGNO Akustik light 3S-33/A70G inklusive Unterkonstruktion oder gleichwertig

Verlegung:  Läuferverband
Korrosionsschutz:  Kategorie C5
Einbauort:  Decke Sprunghalle, horizontal
Montagehöhe:  bis 3000 mm
Montageuntergrund:  Trapezblech
Abhanghöhe:  1200 mm
Dämmauflage:  Hohlraumdämmung Mineralfaser 40 mm, A1
  Lieferung und Verlegung einer zusätzlichen Hohlraumdämmung aus Steinwolle-Matten in 40 mm Stärke oder gleichwertigem Material hinter den  Akustikpaneelen. Die Matten sind vollflächig zwischen den Unterkonstruktionsprofile einzubauen und auf geeignete Weise gegen Herabfallen zu  sichern.
  Technische Anforderungen:
        - längenbezogener Strömungswiderstand = 6,0 KPa s/m²
        - nichtbrennbar / Euroklasse A1
        - Schmelzpunkt > 1000° C
  Rieselschutz bei Hohlraumdämmung Mineralfaser
  Liefern und Verlegen eines Rieselschutzes aus Glasfaservlies zur Abdeckung der Mineralfaserdämmung. Der Rieselschutz wird auf die  Unterkonstruktion geklebt oder getackert. Überlappungen müssen 10 cm breit sein. Der Rieselschutz muss vollflächig verlegt und fugenlos  angeschlosen werden.
  Technische Anforderungen:
        - Farbe: schwarz
        - nichtbrennbar A2
        - feuchtraumgeeignet

Die Ausführung der Decke erfolgt jeweils zwischen den bauseitig ausgeführten Brettschichtholzbindern.
Die lichte Feldbreite zwischen den Bindern beträgt ca. 4080 mm (3 Felder) und ca. 1720 mm (2 Randfelder).

Abhängung der Unterkonstruktion mit drucksteifen, korrosionsgeschützten Noniusabhängern, inklusive schräg gesetzter Abhänger zur horizontalen Aussteifung der Decke nach statischer Erfordernis.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,85 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.
Menge: 50,000 m²

**3.1.140 Akustikpaneel LIGNO Akustik light 3S-33/A70G, Decke Liegenische**
Lieferung & Montage von Brettsperrholz-Akustikpaneel LIGNO Akustik light 3S-33/A70G inklusive Unterkonstruktion oder gleichwertig

Verlegung:  Läuferverband
Korrosionsschutz:  Kategorie C5
Einbauort:  Decke Liegenische Badehalle, horizontal
Montagehöhe:  bis 3000 mm
Dämmauflage:  Keine
Montageuntergrund:  Stahlträger, bauseits
Unterkonstruktion:  Kantholz KVH 80 / 80, e = 625mm
  seitlich mittels Laschen an Stahlträger befestigt
  Im Auflagerbereich wird eine Ausklinkung zur flächenbündigen Ausbildung der Unersicht mit dem Stahlträger ausgeführt.
Abmessung Nische:  1900 / 9130 mm

Die Ausführung der Decke erfolgt jeweils zwischen den bauseitig montierten Stahlträgern;
Im Randbereich der Längsseite wird auf beiden Seiten eine LED-Beleuchtung in das Brettsperrholz-Akustikpaneel gefrägt.
Der Mehraufwand für die Fräsung (2x9130 / 25 mm) ist bei der Bildung des Einheitspreises zu berücksichtigen.

Oberfläche Weisstanne astrein lebhaft (WTL): Sichtseite aus astreinen Weisstannenholz-Einschichtplatten in lebhafter Sortierung. Die in Rift/Halbrift eingeschnittenen Lamellen sind sichtbar keilgezinkt, der Farbton der Lamellen variiert deutlich (farbiges Erscheinungsbild), Oberfläche sauber geschliffen und strukturiert.

Akustikprofil:
625-nature-4 (Leistenbreite: unregelmässig über Elementbreite variierend: 12-25 mm, Fugenbreite: 4 mm, Fugentiefe: 16 mm)

Bewerteter Schallabsorptionsgrad der gesamten Verkleidungskonstruktion
alpha w = min. 0,80 nach DIN EN ISO 11654

Weitere technische Informationen:
- Höhe: 33 mm, Länge: 2940 mm, Deckbreite: 625 mm
- Umlaufende Nut für Verbindung mit Sperrholzfeder
- Holzart Mittel- und Rücklage Fichte/Tanne
- Technisch getrocknet, Holzfeuchte 9±2%
- Kreuzweise, schadstofffreie PUR-Verklebung
- natureplus®-Zertifikat Nr. 0211-0606-014-1
- Hinter der Leistenoberfläche ist mit 70% Flächenanteil ein Holzfaser-Absorber integriert (A70G)
- Rückseite: Offen, vier Längsleisten
Abschluss der Verkleidungsfläche mit einer Schattenfuge von 10 mm Breite.
Die verborgene Befestigung erfolgt in den Akustikfugen mit Spezialschrauben entsprechend der Korrosionsbeständigkeit Kategorie C5.

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Menge: 20,000 m²

**3.1.150 Holzlamellenkonstruktion, unterschiedliche Breiten, Wand Verwaltung, Sichtschutz 605**
Lieferung & Montage einer Holzlamellenkonstruktion inklusive Unterkonstruktion

Korrosionsschutz:  Kategorie C5
Einbauort:  Wand Sprunghallte - Verwaltung, vertikal
  Innenansicht Achse B - C
Montagehöhe:  +7070 mm bis +8720 mm
Montageuntergrund:  Brettschichtholzbinder bauseits, Feldbreite 4080 mm
Unterkonstruktion:  Holzlatte KVH 60 / 60, vertikal, auf Brettschichtholzbinder geschraubt
Lamellen:  40 / 100mm + 50mm (Luft) + 40 / 50mm + 50mm (Luft) ..... zwischen den Holzlatten gespannt, Feldbreite 4080mm

Oberfläche Weisstanne astrein lebhaft (WTL): Sichtseite aus astreinen Weisstannenholz-Einschichtplatten in lebhafter Sortierung. Die in Rift/Halbrift eingeschnittenen Lamellen sind sichtbar keilgezinkt, der Farbton der Lamellen variiert deutlich (farbiges Erscheinungsbild), Oberfläche sauber geschliffen und strukturiert.

Weitere technische Informationen:
- Holzart Mittel- und Rücklage Fichte/Tanne
- Technisch getrocknet, Holzfeuchte 9±2%
- Kreuzweise, schadstofffreie PUR-Verklebung
- natureplus®-Zertifikat Nr. 0211-0606-014-1
Die verborgene Befestigung erfolgt in den Akustikfugen mit Spezialschrauben entsprechend der Korrosionsbeständigkeit Kategorie C5.

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Menge: 30,000 m²

#### Titel 3.2 Oberflächenbehandlungen

**3.2.10 Öl, transparent**
Werkseitige Behandlung der Paneeloberfläche mit Öl.
Farbe: transparent/farblos

- Elementoberfläche strukturiert
- matte, offenporige, strapazierfähige, schmutz- und wasserabweisende Oberfläche
- Das Öl muss geeignet sein für den Innenbereich.
Menge: 2590,000 m²

#### Titel 3.3 Zuschnitt der Elemente

**3.3.10 Zuschnitte**
Längs- und Schrägschnitte am Element im Bereich von bauseitigen Einbauteilen wie Lüftungsgitter o.ä.
Die Abschnitte sind ausrissfrei auszuführen.
Menge: 50,000 m

**3.3.20 Bohrungen DN 25 mm**
Bohrungen im Element, Durchmesser 25 mm

RAS-System Bade- und Sprunghalle
Menge: 150,000 St

**3.3.30 Ausschnitt bis 0,5 m²**
Ausschnitt bis zu 0,5m², ohne Verstärkung.
Die Öffnungen sind ausrissfrei auszuführen.
Menge: 40,000 St

**3.3.40 Fräsungen, geradlinig**
Fräsungen in der Paneeloberfläche, z.B. für Einbauleuchten, Vorhangschienen.
Die Fräsungen sind ausrissfrei auszuführen.
Breite 25 mm
Tiefe 15 mm
Menge: 50,000 m

**3.3.50 Ausschnitte für Leuchten und Strahler**
Auschnitte aus den Akustikelementen für Leuchten oder Strahler. Die Ausschnitte sind ausrissfrei auszuführen.
Länge Ausschnitt 300 mm, Breite Ausschnitt 300 mm.
Menge: 50,000 m

#### Titel 3.4 Deckeneinbauten

**3.4.10 Revisionsklappe für häufige Öffnung, als Friesklappe, 625 mm x 599 mm**
Revisionsklappe mit Aluminiumrahmen zur Füllung mit Akustikpaneel in gleicher Oberflächenausführung wie die Hauptposition.

Aluminiumrahmen als Revisionsklappe
- Abmessungen: 625 x 599 x 42,5 mm (innen 40,5 mm)
- Rahmen liegt auf 27 mm Unterkonstruktion auf und wird mit 4 Schrauben seitlich an UK befestigt
- 2 Stück Innensechskant-Schlösser
- 2 Spezialbänder zum Aufklappen (90°), im geschlossenen Zustand nicht sichtbar
- Kettensicherung gegen abklappen
- Holzdeckel wird bauseits aus normalem Akustikelement zugeschnitten und auf den Alurahmen festgeschraubt. Es können selbstbohrende Schrauben verwendet werden oder alternativ Löcher in den Rahmen gebohrt werden.
- Öffnungsmaß ca. 610/610 mm
Hinweis:
- Kann bündig in Decke mit Rundum 4 mm Fuge eingelassen werden.
- Deckel aus Akustikelement nicht im Lieferumfang enthalt

Liefern und Montieren der Revisionsklappe, Ausfachung mit Akustikpaneel
Menge: 10,000 St

**3.4.20 Revisionsklappe für häufige Öffnung, als Friesklappe, 625 mm x 355 mm**
Revisionsklappe mit Aluminiumrahmen zur Füllung mit Akustikpaneel in gleicher Oberflächenausführung wie die Hauptposition.

Aluminiumrahmen als Revisionsklappe
- Abmessungen: 355 x 625 x 42,5 mm (innen 40,5 mm)
- Rahmen liegt auf 27 mm Unterkonstruktion auf und wird mit 4 Schrauben seitlich an UK befestigt
- 2 Stück Innensechskant-Schlösser
- Kettensicherung gegen abklappen
- 2 Spezialbänder zum Aufklappen (90°), nicht sichtbar im geschlossenen Zustand
- Holzdeckel wird bauseits aus normalem Akustikelement zugeschnitten und auf den Alurahmen festgeschraubt. Es können selbstbohrende Schrauben verwendet werden oder alternativ Löcher in den Rahmen gebohrt werden.
- Öffnungsmaß ca. 355/610 mm
Hinweis:
- Kann bündig in Decke mit Rundum 4 mm Fuge eingelassen werden.
- Deckel aus Akustikelement nicht im Lieferumfang enthalten.

Liefern und Montieren der Revisionsklappe, Ausfachung mit Akustikpaneel
Menge: 10,000 St

**3.4.30 Revisionsklappe für seltene Öffnung, verschraubt**
Revisionsklappe aus Akustikpaneel zur festen Verschrauben Verkleidungsfläche, in gleicher Oberflächenausführung wie die Hauptposition.

- Abmessung L/B/H 599 mm x 625 mm x 33 mm
- Klappe wird direkt aus dem Verkleidungselement ausgesägt. Dabei ist ein möglichst dünnes Sägeblatt zu verwenden, damit die Querfuge dezent bleibt. Einseitig ist die Nutbrust an der Längsseite nachzusägen, damit die Klappe Spiel zum Öffnen hat
- Ausführungsdetail siehe technische Dokumentation zu LIGNO Akustik light
- Anschrauben der Klappe mit Spezialschrauben 3,5 x 40, verborgen in den Akustikfugen (Lieferant: Lignotrend)

Liefern, Herstellen und Montieren der Revisionsklappe. Akustikpaneelfläche ist in der Hauptposition vergütet.
Menge: 10,000 St

**3.4.40 Unterkonstruktion aus Holz Konstruktionsprofil, Lampe Badehalle**
Konstruktionsprofil als ebene, gerade, verzugsfreie Unterkonstruktion

Die Profile werden je Lampe längs zu den Paneelen im Achsabstand von 625 mm angeordnet. Die Befestigung erfolgt mit für die Unterkonstruktion geeigneten, bauaufsichtlich zugelassenen Dübeln und Schrauben. Wenn nötig sind die Profile zum Ausgleich von Ungenauigkeiten der Tragkonstruktion zu unterfüttern.

Bei der Ausbildung von breiteren Schattenfugen sind die Randprofile nach Vereinbarung mit dem Architekten an der sichtbaren Seite schwarz zu streichen.

Rohdecke: Brettsperrholzdecke
Abhanghöhe 200 mm

Unterkonstruktion für die Akustikpaneele liefern und montieren.

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Menge: 70,000 St

#### Titel 3.5 Randabschlüsse/Verkleidungen

**3.5.10 Randabschluss / Verkleidung Neigung Binder Badehalle**
Randabschluss aus Dreischichtplatte, Holzart Weißtanne astrein, lebhaft (WTL)

- Rohplatte: Abmessungen L/B/H 2970 mm x 1290 mm x 25 mm, Lamellen der Sichtseite keilgezinkt, optisch passend zur entsprechenden Oberfläche der Akustikpaneele. Rohplatte ohne Oberflächenbehandlung, in der Fläche können einzelne Fehlstellen auftreten.
- Befestigung mit gestauchten Nägeln oder Klammern
Herstellen, liefern und montieren der Randabschlüsse.

Einbauort:  Badehalle
Breite:  214 mm
Unterkonstruktion:  Das Brett wird zwischen dem Brettschichtholz-Randbinder und der Pfostenriegelkonstruktion in der Dachneigung 3° ausgeführt.
  Die Unterkonstruktion aus KVH-Holzlatten (Dimension nach Wahl des AN) zur verwindungsfreien Montage des Brettes am  Brettschichtholzbinder (nicht an der PR-Konstruktion) ist bei der Bildung des Einheitspreises zu berücksichtigen.
Schattenfuge:  10 mm

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Menge: 35,000 m

**3.5.20 Randabschluss / Verkleidung Neigung Binder Sprunghalle**
Randabschluss aus Dreischichtplatte, Holzart Weißtanne astrein, lebhaft (WTL)

- Rohplatte: Abmessungen L/B/H 2970 mm x 1290 mm x 25 mm, Lamellen der Sichtseite keilgezinkt, optisch passend zur entsprechenden Oberfläche der Akustikpaneele. Rohplatte ohne Oberflächenbehandlung, in der Fläche können einzelne Fehlstellen auftreten.
- Befestigung mit gestauchten Nägeln oder Klammern
Herstellen, liefern und montieren der Randabschlüsse.

Einbauort:  Sprunghalle
Breite:  140 mm
Unterkonstruktion:  Das Brett wird zwischen dem Brettschichtholz-Randbinder und der Pfostenriegelkonstruktion in der Dachneigung 3° ausgeführt.
  Die Unterkonstruktion aus KVH-Holzlatten (Dimension nach Wahl des AN) zur verwindungsfreien Montage des Brettes am  Brettschichtholzbinder (nicht an der PR-Konstruktion) ist bei der Bildung des Einheitspreises zu berücksichtigen.
Schattenfuge:  10 mm

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Menge: 35,000 m

**3.5.30 Verkleidung horizontal PR Badehalle zu Sprunghalle 01**
Randabschluss aus Dreischichtplatte, Holzart Weißtanne astrein, lebhaft (WTL)

- Rohplatte: Abmessungen L/B/H 2970 mm x 1290 mm x 35 mm, Lamellen der Sichtseite keilgezinkt, optisch passend zur entsprechenden Oberfläche der Akustikpaneele. Rohplatte ohne Oberflächenbehandlung, in der Fläche können einzelne Fehlstellen auftreten.
- Befestigung mit gestauchten Nägeln oder Klammern
Herstellen, liefern und montieren der Randabschlüsse.

Einbauort:  Sprunghalle
Breite:  355 mm
Unterkonstruktion:  Das Brett wird als horizontales Deckbrett ausgeführt.
Schattenfuge:  Nein

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Menge: 25,000 m

**3.5.40 Verkleidung horizontal PR Badehalle zu Sprunghalle 02**
Randabschluss aus Dreischichtplatte, Holzart Weißtanne astrein, lebhaft (WTL)

- Rohplatte: Abmessungen L/B/H 2970 mm x 1290 mm x 35 mm, Lamellen der Sichtseite keilgezinkt, optisch passend zur entsprechenden Oberfläche der Akustikpaneele. Rohplatte ohne Oberflächenbehandlung, in der Fläche können einzelne Fehlstellen auftreten.
- Befestigung mit gestauchten Nägeln oder Klammern
Herstellen, liefern und montieren der Randabschlüsse.

Einbauort:  Badehalle
Breite:  300 mm
Unterkonstruktion:  Das Brett wird als horizontales Deckbrett ausgeführt.
Schattenfuge:  Nein

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Menge: 25,000 m

**3.5.50 Verkleidung horizontal Badehalle zu Erlebnisbereich 01**
Randabschluss aus Dreischichtplatte, Holzart Weißtanne astrein, lebhaft (WTL)

- Rohplatte: Abmessungen L/B/H 2970 mm x 1290 mm x 35 mm, Lamellen der Sichtseite keilgezinkt, optisch passend zur entsprechenden Oberfläche der Akustikpaneele. Rohplatte ohne Oberflächenbehandlung, in der Fläche können einzelne Fehlstellen auftreten.
- Befestigung mit gestauchten Nägeln oder Klammern
Herstellen, liefern und montieren der Randabschlüsse.

Einbauort:  Badehalle Wand zu Erlebnisbereich
Breite:  110 mm
Unterkonstruktion:  Das Brett wird als horizontales Deckbrett ausgeführt.
Schattenfuge:  10 mm
Menge: 35,000 m

**3.5.60 Verkleidung horizontal Badehalle zu Erlebnisbereich 02**
Randabschluss aus Akustikpaneel, Holzart Weißtanne astrein, lebhaft (WTL)

- Rohplatte: Abmessungen B 500 mm, optisch passend zur entsprechenden Oberfläche der Akustikpaneele.
- Befestigung mit gestauchten Nägeln oder Klammern
Herstellen, liefern und montieren der Randabschlüsse.

Einbauort:  Badehalle Wand zu Erlebnisbereich
Breite:  500 mm
Schattenfuge:  10 mm
Menge: 10,000 m

**3.5.70 Verkleidung horizontal Badehalle zu Umkleide Stahlbetonstützen**
Die Stahlbetonstützen müssen ausgeklinkt werden

Randabschluss aus Dreischichtplatte, Holzart Weißtanne astrein, lebhaft (WTL)

- Rohplatte: Abmessungen L/B/H 2970 mm x 1290 mm x 35 mm, Lamellen der Sichtseite keilgezinkt, optisch passend zur entsprechenden Oberfläche der Akustikpaneele. Rohplatte ohne Oberflächenbehandlung, in der Fläche können einzelne Fehlstellen auftreten.
- Befestigung mit gestauchten Nägeln oder Klammern
Herstellen, liefern und montieren der Randabschlüsse.

Einbauort:  Badehalle
Breite:  300 mm
Unterkonstruktion:  Das Brett wird als horizontales Deckbrett ausgeführt.
Schattenfuge:  10 mm

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Menge: 45,000 m

**3.5.80 Zulage Ausklinkung von Stützen**
Zulage zur vor beschriebenen Position für die Ausklinkung von Stahlbetonstützen.
Abmessung Ausklinkung: 150 / 400 mm
Menge: 20,000 St

**3.5.90 Verkleidung horizontal Fensterbank PR-Fassade**
Randabschluss aus Dreischichtplatte, Holzart Weißtanne astrein, lebhaft (WTL)

- Rohplatte: Abmessungen L/B/H 2970 mm x 1290 mm x 35 mm, Lamellen der Sichtseite keilgezinkt, optisch passend zur entsprechenden Oberfläche der Akustikpaneele. Rohplatte ohne Oberflächenbehandlung, in der Fläche können einzelne Fehlstellen auftreten.
- Befestigung mit gestauchten Nägeln oder Klammern
Herstellen, liefern und montieren der Randabschlüsse.

Einbauort:  Sprunghalle
Breite:  300 mm
Unterkonstruktion:  Das Brett wird als horizontales Deckbrett (Fensterbrett) ausgeführt.
Schattenfuge:  Nein

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Menge: 40,000 m

**3.5.100 Verkleidung Laibung Fenster Sprunghalle**
Randabschluss aus Dreischichtplatte, Holzart Weißtanne astrein, lebhaft (WTL)

- Rohplatte: Abmessungen L/B/H 2970 mm x 1290 mm x 25 mm, Lamellen der Sichtseite keilgezinkt, optisch passend zur entsprechenden Oberfläche der Akustikpaneele. Rohplatte ohne Oberflächenbehandlung, in der Fläche können einzelne Fehlstellen auftreten.
- Befestigung mit gestauchten Nägeln oder Klammern
Herstellen, liefern und montieren der Randabschlüsse.

Einbauort:  Sprunghalle
Breite:  100 mm
Unterkonstruktion:  Das Brett wird als Laibungsverkleidung (vertikal und horizontal) im Bereich des Fensters Sprunghalle / Verwaltung ausgeführt.
Schattenfuge:  Nein

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Menge: 10,000 m

**3.5.110 Randabschluss Decke Badehalle Traufe H 200 mm**
Randabschluss aus Dreischichtplatte, Holzart Weißtanne astrein, lebhaft (WTL)

- Rohplatte: Abmessungen L/B/H 2970 mm x 1290 mm x 25 mm, Lamellen der Sichtseite keilgezinkt, optisch passend zur entsprechenden Oberfläche der Akustikpaneele. Rohplatte ohne Oberflächenbehandlung, in der Fläche können einzelne Fehlstellen auftreten.
- Befestigung mit gestauchten Nägeln oder Klammern
Herstellen, liefern und montieren der Randabschlüsse.

Einbauort:  Sprunghalle
Breite:  200 mm
Unterkonstruktion:  Das Brett wird als Randabschluss der abgehängten Decke der Badehalle im 90° Winkel zur geneigten Brettsperrholzdecke ausgeführt.
  Die Unterkonstruktion aus KVH-Holzlatten (Dimension nach Wahl des AN) zur verwindungsfreien Montage des
  Brettes an der Brettpserrholzdecke ist bei der Bildung des Einheitspreises zu berücksichtigen.
Schattenfuge:  nein

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Menge: 65,000 m

**3.5.120 Verkleidung Oberlichte Badehalle**
Verkleidung der Oberlichten aus Dreischichtplatte, Holzart Weißtanne astrein, lebhaft (WTL)

- Rohplatte: Abmessungen L/B/H 2970 mm x 1290 mm x 35 mm, Lamellen der Sichtseite keilgezinkt, optisch passend zur entsprechenden Oberfläche der Akustikpaneele. Rohplatte ohne Oberflächenbehandlung, in der Fläche können einzelne Fehlstellen auftreten.
- Befestigung mit gestauchten Nägeln oder Klammern
Herstellen, liefern und montieren der Randabschlüsse.

Einbauort:  Badehalle, Oberlichten
Unterkonstruktion:  Die Verkleidung der bauseitigen Oberlichten erfolgt 4-seitig umlaufend und besteht aus 4 Bauteilen.
  Platte 01, H 960 mm, L 4000 mm
  Platte 02, H 1170 mm, L 4000 mm
  Platte 03 + 04, Trapezförmig, H1 960 mm, H2 1170 mm, L 1630 mm

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Menge: 4,000 St

### Abschnitt 4 STUNDENLOHNARBEITEN

*Hinweis: Allgemeine Bedingungen für Stundenlohnarbeiten*
1. Stundenlohnarbeiten dürfen nur nach vorheriger ausdrücklicher Genehmigung der Bauleitung ausgeführt werden. Die Verrechnungssätze enthalten den tatsächlichen Lohn mit Zuschlägen für Gemeinkosten, Sozialkassenbeiträgen und dergleichen, Lohn- und Gehaltsnebenkosten sowie Auslösung und Fahrtkosten.
Zuschläge für Nacht-, Sonntags- und Feiertagsarbeiten sind jedoch nicht eingerechnet.

2. Ist die Beaufsichtigung von Stundenlohnarbeiten nach einschlägigen Unfallverhütungsvorschriften oder wegen der Art der Leistungen notwendig, so wird diese nicht gesondert vergütet.

3. Die Verrechnungssätze sind unter Berücksichtigung der preisrechtlichen Vorschriften ermittelt. Die Stundenlohnbelege sind täglich, jedoch spätestens am darauffolgenden Tag der Bauleitung zur Anerkennung vorzulegen. Belege, die nicht unterschrieben sind, werden bei Rechnungsstellung nicht anerkannt.

4. Sind diese Arbeiten oder die dafür benötigten Materialien mit anderen Positionen vergleichbar, so werden sie nach diesen vergleichbaren Positionen abgerechnet.
Dadurch kann es zu Massenmehrungen einzelner Positionen kommen, sowie zu entsprechenden Massenminderungen bei den Regiearbeiten oder anderen Positionen.

5. Alternativ zur Verrechnung nach Stundenlohnarbeiten können Nachtragsangebote gefordert werden.

**4.10 Stundenlohn Vorarbeiter**
Stundenlohnarbeiten durch Vorarbeiter/-in
der Verrechnungssatz für die jeweilige Arbeitskraft
umfasst sämtliche Aufwendungen wie Lohn- und Gehaltskosten,
Lohn- und Gehaltsnebenkosten, Zuschläge, lohngebundene und
lohnabhängige Kosten, sonstige Sozialkosten,
Gemeinkosten, Wagnis und Gewinn.
Menge: 50,000 h

**4.20 Stundenlohn Spezialfacharbeiter**
Stundenlohnarbeiten durch Spezialbaufacharbeiter/-in
der Verrechnungssatz für die jeweilige Arbeitskraft
umfasst sämtliche Aufwendungen wie Lohn- und Gehaltskosten,
Lohn- und Gehaltsnebenkosten, Zuschläge, lohngebundene und
lohnabhängige Kosten, sonstige Sozialkosten,
Gemeinkosten, Wagnis und Gewinn.
Menge: 50,000 h

**4.30 Stundenlohn Baufacharbeiter**
Stundenlohnarbeiten durch Baufacharbeiter/-in
der Verrechnungssatz für die jeweilige Arbeitskraft
umfasst sämtliche Aufwendungen wie Lohn- und Gehaltskosten,
Lohn- und Gehaltsnebenkosten, Zuschläge, lohngebundene und
lohnabhängige Kosten, sonstige Sozialkosten,
Gemeinkosten, Wagnis und Gewinn.
Menge: 50,000 h
